# Hallenbad Witten
Angebotsaufforderung (GAEB 90, DA83)
DV-Nummer: 1784
Währung: EUR

## VE 316.01 Holzbauarbeiten
Datum: 02.12.25

*Hinweis*
Leistungsbeschreibung

Objekt:
Ersatzneubau Hallenbad Witten Annen

Märkische Straße 11
58455 Witten

Leistung:
Holzbauarbeiten

Auftraggeber:
Stadtwerke Witten GmbH
Westfalenstraße 18-20
58455 Witten

*Hinweis*
Inhaltsverzeichnis der Leistungsbeschreibung

A. Allgemeine Projektbeschreibung

A.1 Allgemeine Angaben zur Baustelle und Ausführung

A.2 Angaben zum Bauwerk und Baukonstruktion

A.3 Angaben zur Installation / Zentralen
Betriebstechnik

A.4 Allgemeine Vorbemerkungen Holzbauarbeiten

B. Anlagen / Ausführungsunterlagen des AN

C. Leistungsverzeichnis

*Hinweis*
A. Allgemeine Projektbeschreibung

BAUVORHABEN:  Hallenbad Ersatzneubau Witten-Annen
  Märkische Str. 11
  58453 Witten

BAUHERR:  Stadtwerke Witten GmbH
  Westfalenstraße 18-20
  58455 Witten

PROJEKTBETEILIGTE:  Im Rahmen der Ausschreibung sind
die Projektbeteiligten nicht
  öffentlich. Die Kommunikation erfolgt nur über die
  Vergabeplattform.

GEGENSTAND DER AUSSCHREIBUNG / GEWERK:
VE 316.1 Holzbauarbeiten

PROJEKTBESCHREIBUNG
Die Stadtwerke Witten planen den Neubau des
Hallenbades Annen als Ersatzneubau für das
bestehende Hallenbad in Witten-Annen. Das bestehende
Hallenbad sowie die angrenzende
Turnhalle werden zurückgebaut und an gleicher Stelle
erfolgt ein größerer Ersatzneubau.

Für den Neubau ist ein übergeordnetes Raumprogramm
vorgesehen, welches im Wesentlichen
folgende Schwerpunkte beinhaltet:
- Wettkampfgerechtes 25-m-Kombibecken mit Sprunganlage
und Teilhubboden
- 160 m² großes Multifunktionsbecken mit vollflächigem
Hubboden
- Eltern-Kind-Becken mit ca. 36 m² Wasserfläche
- 8 Sammelumkleiden, dazugehörende ausgelagerte
Lehrerumkleiden 4 Stk.
- 4 Familienumkleiden, 10 Einzelumkleiden mit
Schrankanlagen
- 2-barrierefreie Umkleiden
- Verwaltungs- und Besprechungsräume (Obergeschoss)
- Personalumkleiden und Sozialräume (Unter- und
Obergeschoss)

Im Untergeschoss befindet sich die eigentliche
Technikzentrale, insbesondere mit der Wärmeversorgung
sowie den badetechnischen Anlagen. Im Obergeschoss ist
eine weitere Technikzentrale überwiegend mit
Lüftungstechnik, sowie ein kleiner
Personalverwaltungsbereich vorgesehen.

Brutto-Grundflächen nach DIN 277:
KG ca. 1.850 m²
EG ca. 2.952 m²
OG ca.  488  m²
  5.290 m²

Bruttorauminhalt: 31.468 m³
Grundstücksfläche: 4.862 m²
Anzahl der Geschosse: UG, EG, ZG

Geschosshöhen:
- Untergeschoss: 3,40 -3,70 m
- Erdgeschoss:
  Nebenräume mit variablen Höhen bis 3,91 m
  Schwimmhallen mit variablen Höhen bis 7,0 m
- Zwischengeschoss: variablen Höhen bis 3,91 m
Traufhöhe: bis ca. 8,40 m
Firsthöhe: bis ca. 9,45 m

Gelände und Höhenlage
Der Baugrund ist als eben zu betrachten.
Das Grundstück liegt auf ca. + 110.90 NHN
Das Erdgeschoss liegt auf +/- 0.00 m = 112,30 NHN

Windlastzone: 1
Erdbebenzone: keine
Schneelastzone: 1

Standort und städtebauliche Situation:
Das Baugrundstück befindet sich angrenzend an die
Märkische Straße im Wittener Stadtteil
Annen.

Im Süden des Baufeldes verläuft die Trasse der
Bundesbahn (S-Bahn-Bahnhof direkt
angrenzend), östlich sind mehrgeschossige
Wohnungsbauten in Blockrandlage und ein
Kindergarten angrenzend, nördlich des Baufeldes ist
über einen leicht abschüssigen Geländeverlauf
der sog. Park der Generationen erreichbar. Im
Nordwesten des Baufeldes entsteht zum Zeitpunkt
der Ausführung eine Grundschule mit Sporthalle als
Bestandteil des Bildungsquartiers.
Städtebauliches Ziel der Planung ist es, mit dem neuen
Hallenbad ein Entree aus dem Süden
zum Bildungsquartier in Richtung Innenstadt zu
markieren und gleichzeitig einen attraktiven
Abschluss des im Norden liegenden Park der
Generationen unter Aufnahme der städtebaulichen
Fluchten aus Wohnbebauung und Fluchten des
Schulneubaus zu setzen.

Für das Baugebiet ist ein B-Plan rechtsgültig unter
der Nr. 197, Bildungsquartier Annen, v.
18.01.2023 aufgestellt.

Erschließung
Erschlossen wird die Anlage bzw. das Baugrundstück
über die Märkische Straße.

Realisierung
Die Realisierung der Maßnahme erfolgt in einem
Bauabschnitt.

Öffentlich-rechtliche Genehmigungen:
Für die Maßnahme liegt eine Bauaufsichtliche
Genehmigung vor.
Aktenzeichen: A0024/2024

Förderprojekt:
Die Maßnahme wird gefördert:
Bundesprogramm SJK 2022: Witten  AZ 20.70.08-22.141

*Hinweis*
A.1 Allgemeine Angaben zur Baustelle und Ausführung
In Anlehnung an die Hinweise zur DIN 18299

A.1.1 Lage der Baustelle
siehe Baustelleneinrichtungsplan

A.1.2 Belastungen aus Immissionen sowie besondere
klimatische und betriebliche Bedingungen:
entfällt

A.1.3 Art und Lage der baulichen Anlagen:
siehe beiliegende Planunterlagen und Punkt  A.2- A.4

A.1.4 Verkehrsverhältnisse auf der Baustelle:
Die Baustelle ist über öffentliche Straßen gut
erreichbar, die vorhandenen Verkehrsbeschränkungen
sind zu
beachten und sind dem beiliegenden
Baustelleneinrichtungsplan zu entnehmen.
Die beengten Verhältnisse auf dem Baufeld sind bei der
Angebotsbildung zu beachten.

Die Stadt Witten ist über die Autobahn A448 sowie die
Bundesstraßen B 226 gut zu erreichen. Die
Baustellenanfahrt kann über die Stockumer Str.
erfolgen.
Es ist mit Einschränkungen in der Stockumer Str. und
Kälberweg zu rechnen. Die Umleitung erfolgt dann
über die Dortmunderstraße und Westfalenstraße

A.1.5 Baustellenzugänge / Baustellenzufahrt:
Die Baustellenzu- und -abfahrt erfolgt ausschließlich
über die Märkische Straße (Sackgasse) auf das
Baugrundstück. Die Abtrennung des Baufeldes zur
umliegenden Bebauung erfolgt über einen bauseitigen
Schutz- bzw. Bauzaun.

A.1.6 Verkehrsrechtliche Anordnungen / Sondernutzungen
Sonstige Genehmigungen, wie Aufgrabungsgenehmigungen,
Maßnahmen zur Regelung und Aufrechterhaltung des Verkehrs, Sperrungen etc, welche über
die vor beschriebene Sondernutzung hinaus gehen,
z. B. für den Antransport größerer Bauteile,
Sperrungen für Anwohnerzufahrten usw., sind durch den
Auftragnehmer bei der Stadt Witten gesondert zu
beantragen. Eine Kopie des Genehmigungsbescheides /
Erlaubnis ist der Objektüberwachung des AG
unaufgefordert vorzulegen. Auf der gesamten Baustelle
gilt
grundsätzlich die STVO.

A.1.7 Für den Verkehr freizuhaltende Flächen:
Baustellenzu- und -abfahrten von der Märkische Straße
bis BE-Fläche.

A.1.8 Kranstandorte / Transporteinrichtungen:
Baukräne oder sonstige
Transporteinrichtungen/Hubgeräte zur
Leistungserbringung sind als Nebenleistung
zu verstehen und werden nicht gesondert vergütet,
außer sie sind in der Leistungsbeschreibung explizit
beschrieben.

Für die Aufstellung von Mobilkränen steht die
BE-Fläche im Grunde nach zur Verfügung. Die
Nutzung ist jedoch mit der Objektüberwachung im
Vorfeld zu klären und eine Freigabe
einzuholen.

A.1.9 Nutzung / Anschlüsse für Wasser und Strom.
Dem AN wird auf dem Baufeld ein Bauwasser- und
Stromanschluss zur Verfügung gestellt. Die
Verbrauchskosten für Wasser und Strom werden gemäß den
Vertragsunterlagen (Formblatt 214) umgelegt.
Im BE-Plan sind die entsprechenden Anschlussstellen
eingetragen.

A.1.10 Lager und Arbeitsplätze / Containerstandplätze:
Vom AG wird hierzu eine Fläche auf dem Grundstück (s.
BE-Plan) zur Verfügung gestellt.
Durch den AG wird ebenfalls bauseitig eine
Sanitär-Anlage zur Nutzung bereitgestellt. Die Umlage
der
Kosten erfolgt gemäß den Vertragsunterlagen (Formblatt
214).

Grundsätzlich werden keine Räume im Objekt zur
Verfügung gestellt. Benutzung von Räumen zu Lager- und
Aufenthaltszwecken ist grundsätzlich untersagt. Bei
widerrechtlicher Nutzung erfolgt eine Beseitigung und
Räumung zu Lasten des Auftragnehmers ohne weitere
Vorankündigung. Jeder AN muss, sofern Container
für die Durchführung der Maßnahme notwendig werden,
seinen eigenen Container aufstellen. Der AN hat die
Leistung entsprechend einzukalkulieren.

Das gesamte Baustellengelände wird über eine
"Baustellen-Video-Überwachung" überwacht.
Das vor Ort gelagerte Material und Werkzeug ist durch
den AN weiterhin eigenverantwortlich gegen Diebstahl
zu sichern. Ein Anspruch auf Schadensersatz gegenüber
dem AG besteht nicht.

A.1.11 Boden-, Baugrundverhältnisse:
-entfällt-

A.1.12 Grundwasser, Gewässer:
- entfällt -

A.1.13 Besondere Umweltrechtliche Vorschriften:
-entfällt-

A.1.14 Vorhandene Anlagen im Baustellenbereich:
-entfällt -

A.1.15 Hindernisse im Baustellenbereich:
Im Angrenzenden Umfeld zur Baustelle befindet sich
eine Bahntrasse. Dies ist bei der Baustelleneinrichtung
sowie bei der Verwendung von Kranen zu berücksichtigen.

A.1.16 Vermutete Kampfmittel:
- entfällt -

A.1.17 Entsorgung, Abwasser- und Abfallbeseitigung:
Die Entsorgung aller anfallenden Abfälle erfolgt gemäß
DIN 18299 umgehend, mindestens jedoch einmal
wöchentlich. Alternativ zum Abfahren ist das Entsorgen
in geeignete, auf der Baustelle vorgehaltenen
Abfallbehälter des Auftragnehmers zulässig. Es obliegt
der Sorgfaltspflicht des AN, dass keine Unbefugten
Abfälle in die Container füllen. Diese Position gilt
nicht für Baugrubenaushub bzw. zu entsorgendes
Aushubmaterial.

A.1.18 Schutzvorschriften:
gemäß BE-Plan sowie SIGE-Plan.

A.1.19 Schutzmaßnahmen:
Der Auftraggeber schließt eine
Bauleistungsversicherung ab, die den Auftragnehmer
hinsichtlich der von ihm
zu erbringende Leistung einschließt. Die Kosten für
die Bauleistungsversicherung werden gemäß den
Vertragsunterlagen (Formblatt 214) umgelegt.

A.1.20 Sicherheits- und Gesundheitsschutz:
Die Arbeiten sind mit dem bestellten Sicherheits- und
Gesundheitskoordinator im Vorfeld abzustimmen.
Innerhalb von 14 Tagen nach Auftragserteilung ist dem
Bauherrn bzw. dem bestellten Sicherheitskoordinator
eine Gefährdungsbeurteilung / Gefährdungsdokumentation
zu übergeben. Spätestens bei Arbeitsbeginn sind
die erforderlichen Ersthelfer zu benennen.

A.1.21 Bauablauf, vorgesehene Arbeitsabschnitte:
Die Realisierung der Maßnahme erfolgt in einem
Bauabschnitt für die Gesamtanlage. Der Bauablauf
richtet
sich nach den Besonderen Vertragsbedingungen bzw. den
Fristen des Formblattes 214

A.1.22 Besondere Erschwernisse während der Ausführung:
Die Gesamtmaßnahme wird durch Einzelgewerke parallel
ausgeführt. Der hierfür notwendige interne
Koordinationsaufwand in Abstimmung mit der
Objektüberwachung des AG ist zu berücksichtigen und in
die
EP einzurechnen. Der AG bzw. dessen Erfüllungsgehilfen
verpflichten sich diesbezüglich zur Teilnahme an
den wöchentlichen Baustellen-JF-Terminen während des
vertraglich vereinbarten Leistungsumfang einschl.
der entsprechenden notwendigen Vor- und
Nachlaufzeiten. Nach Bedarf sind auch Einzeltermine für
erforderliche Abstimmungen wahrzunehmen.

Maximale Flächenlast für Geräte in Gebäuden für
Montagearbeiten:

A.1.23 Erschwernisse bei Baustelleneinrichtung und
Entsorgungseinrichtungen:
Hinweise zur Anfahrmöglichkeit, Beschränkte
Lagermöglichkeiten, siehe hierzu BE-Planung und
Beschrieb

A.1.24 Verkehrsregelung/Verkehrssicherung:
Siehe hierzu Punkt A.1.4 bis A.1.8. Die beschriebenen
Parameter sind ausdrücklich zu beachten und bei der
Preisbildung zu berücksichtigen.

A.1.25 Besondere Anforderungen an Aufbau, Vorhaltung
und Abbau von Gerüsten:
siehe Leistungsbeschreibung

A.1.26 Mitbenutzung fremder Gerüste und Einrichtungen:
siehe Leistungsbeschreibung

A.1.27 Vorhaltung von Gerüsten und Einrichtungen für
Dritte:
siehe Leistungsbeschreibung

A.1.28 Wartung/Instandhaltung:
Siehe LV. Diese Leistung wird ggf. getrennt beauftragt
und wird im Falle der Notwendigkeit im
Leistungsverzeichnis als Position benannt und bepreist.

A.1.29 Aufmaßverfahren, Abrechnung nach Zeichnungen
oder Tabellen:
Das Aufmaß und die dazugehörige Abrechnung ist
baubegleitend vorzunehmen, Rechnungen
sind grundsätzlich zu belegen.

Für die Erstellung eines Aufmaßes gilt ATV DIN 18299,
Abschnitt 5 sowie die gewerkespezifischen
Normteile der VOB/C. Der AN hat mit der örtlichen
Bauüberwachung die später nicht mehr oder
nur schwer feststellbaren Leistungen sofort und
gemeinsam aufzumessen. Erfolgt keine oder
eine verspätete Mitteilung an die Objektüberwachung,
ist mit der Ablehnung der Anerkennung dieser
Leistung zu rechnen.

Aufmaße müssen auch für Dritte prüffähig sein und im
Einzelnen beinhalten:
Örtliche Aufmaße
Diese sind auf der Baustelle vor Ort gemeinsam mit der
Bauleitung aufzustellen.
Ein Termin für das örtliche Aufmaß ist seitens AN
rechtzeitig mit der Bauleitung zu koordinieren.

Aufmaßzeichnungen / Fotodokumente
Aufmaß mittels Aufmaßzeichnungen / Fotodokumente unter
Angabe sämtlicher Daten der
aufzumessenden Teile hinsichtlich Anzahl, Abmessungen,
Typenangaben etc.

Aufmaßblätter
Aufmaßblätter sind - nach vorheriger gemeinsamer
Abstimmung - raum-, haltungs-, abschnitts-
oder baugruppenweise für jedes aufgemessen Teil zu
versehen mit:
        - fortlaufender Nummerierung und Datierung,
        - Messgrenzen des Aufmaßes (Übersichtsplan)
        - Angabe der LV- oder Nachtragsposition,
        - Zeichnungs- und Fertigungspositionen
        - sämtlichen Abmessungen,
        - Einzel- und Gesamtmengen

Aufmaßzusammenstellung
Für jede Teil- und Zwischenrechnung ist eine
fortlaufende, übersichtliche tabellarische
Aufmaßzusammenstellung erforderlich. Dies ermöglicht
insbesondere eine Prüfung durch Dritte.
Die Gliederung umfasst die LV-Titel und -Positionen
sowie den bisherigen und aktuellen
Aufmaßstand.
Die Aufmaßzusammenstellung beinhaltet ebenfalls alle
Nachtragsangebote und
Tagelohnberichte.
Für jede Position sind entsprechende
Abrechnungszwischensummen für eine bessere
Nachvollziehbarkeit zu bilden.

Eine Zulageposition beinhaltet entweder eine im Aufmaß
übermessene Leistung oder stellt eine
Preisdifferenz zu einer bereits beschriebenen Leistung
dar.
Die zum Nachweis von Art und Umfang der Leistung
erforderlichen Mengenberechnungen, Zeichnungen und
andere Belege sind der Rechnung beizufügen.
- Rechnungen müssen der Gliederung gemäß LV
entsprechen.
- Es sind entsprechende Abschnittsummen zu bilden.
- Auf jeder Abschlags- und Schlussrechnung müssen am
Anfang die darin enthaltenen
Leistungen mit
  Stichworten sowie der Ausführungszeitraum der
Leistung aufgeführt sein.
- Aufmasse, Abrechnungszeichnungen,
Materiallieferscheine, etc. zum Nachweis der
Massenermittlung
  müssen beiliegen.
- Zusätzliche Leistungen (Nachträge) sind je Nachtrag
und Bauteil/Titel als extra Titel ohne Index
  aufzuführen.
Alle Rechnungen sind digital über den Projektserver
einzureichen. Den Rechnungen sind alle
Abrechnungsunterlagen und Abrechnungspläne beizulegen.
Zur Beschleunigung der Rechnungsprüfung sind die
Rechnung bzw. die Massenermittlung
idealerweise zusätzlich als GEAB-Austauschformat zur
Verfügung zu stellen.
Eine Schlussrechnung kann erst nach Erfüllung der
Gesamtleistung erfolgen. Die Erfüllung der
Gesamtleistung wird durch eine förmliche Abnahme gemäß
VOB/B §12 festgestellt.

A.1.30 Bautagebuch:
siehe hierzu Formblatt 214

A.1.31 Personaleinsatz:
Zur Umsetzung der Maßnahme hat ein deutschsprachiger,
weisungsbefugter Vorarbeiter an mindestens 4
Werktagen pro Woche auf der Baustelle anwesend zu
sein. Die Aufsichtsführenden von ggf. eingesetzten
Nachunternehmern haben ebenfalls deutschsprachig zu
sein.

A.1.32 Projektraum:
Der AG setzt zur Optimierung der Kommunikation und
Informationsbereitstellung zwischen allen internen und
externen Projektbeteiligten einen internetbasierten
Projektraum (DPR-Server) ein.

Systemvoraussetzung / erforderliche Programme:
PC, Internetverbindung, Adobe pdf-Reader o.ä.

Die Benutzerverwaltung im Poolarserver stellt sicher,
dass alle Beteiligten entsprechend ihren Rollen einen
direkten Zugriff auf die zur Verfügung gestellten
Daten erhalten. Damit erleichtert sich für alle
Beteiligten die
Dokumentation des Datenaustausches.

Der AN erhält im Rahmen eines Start-/
Einweisungsgesprächs, die für sein Gewerk spezifischen
und
erforderlichen Planungsunterlagen in digitaler Form
über den Projektserver. Der weitere Planversand
verläuft
ausschließlich über diesen Server.

Die Bereitstellung und Verteilung der Daten erfolgen
ausschließlich über den DPR-Server. Unterlagen
werden dabei im pdf-Format zur Verfügung gestellt.
Diese sind vom AN selbstständig zu plotten. Plottkosten
sind vom AN einzukalkulieren. Überwiegend sind Pläne
in Übergrößen (ca. 130x90 cm bzw. 160x90 cm)
erstellt worden.

Für den gesamten Zeitraum der Arbeiten des
beschriebenen Gewerkes ist von ca. 4 Indizes
auszugehen.
Dies ist ebenfalls einzukalkulieren.

Ebenso werden Rechnungen und Nachträge inkl.
Kalkulationsnachweise und Dokumentationen über den
Projektserver eingestellt/ hochgeladen.

Die Mitwirkung zur Teilnahme an dem Projektserverraum
ist für den AN verpflichtend.

Abweichende Anforderungen werden im
Leistungsverzeichnis gesondert beschrieben.

*Hinweis*
A.2 Angaben zum Bauwerk und  Baukonstruktion:

A.2.1 Baugrube:
In kleinen Bereichen Oberbodenabtrag, Aushub von
Baugrube und Arbeitsräume für Gründung des Hallenbades.  Das Baugrundgutachten
beschreibt den Baugrund mit heterogenen
Auffüllungen und Lössböden und Geschiebelehm.
Baugrubenböschungen sind entsprechend
des Gutachtens zu schützen, aufgrund der vorgesehenen
Baugrube können die Aushubarbeiten weitestgehend frei geböscht werden. Teile des
Baugrubenaushubes werden schon im
Zuge der Abbrucharbeiten hergestellt. Teile der
bestehenden Gründungen des Hallenbades
und der Sporthalle bleiben zur Herstellung der neuen
Gründung erhalten. Aufgrund der durch
Abbruch ohnehin vorhandenen Baugrube und Vermeidung
aufwändiger Wiederverfüllungen
unter neuen Gebäudeteilen wurde die spätere
Technikfläche im Untergeschoss des Bades als
Vollunterkellerung ausgelegt.

A.2.2 Bodenplatte / Gründung:
Die Gründung des Hallenbades erfolgt mittels Einzel-
und Streifenfundamenten und einer
wasserundurchlässigen Sohlplatte gemäß DIN EN 1992,
WU-Richtlinie des DAfStb. Diese werden in Teilen über den oben beschriebenen, im Baugrund
verbleibenden Gründungsteilen der
bestehenden Bebauung errichtet.
Zum Ausgleich von Gründungsschichten werden
Kiespolster nach Angabe Baugrundgutachten und
Tragwerkplanung eingesetzt.

A.2.3 Baukonstruktion (System):
Die Grundkonstruktion des Gebäudes wird als
Stahlbetonkonstruktion ausgeführt. Der Keller wird als
massive Stahlbetonkonstruktion ausgeführt. Im
Obergeschoss kommt eine Stahlbeton-Skelettbauweise zur
Ausführung. Zwischenwände werden in Mauerwerk oder
Holzrahmenbauweise ausgeführt.
Die Dachkonstruktion wird in Stahlbeton- und
Holzbauweise erstellt.

A.2.4 Außenwände und Fassadenbekleidung:
Die tragenden Wände des Gebäudes werden im Unter- und
Erdgeschoss gemäß statischen
Vorgaben in Beton bzw. Mauerwerk erstellt. Die Wände
in den Kellerbereichen werden in WU-
Konstruktion als weiße Wanne ausgebildet, um auf
weitere Abdichtungsmaßnahmen verzichten zu können. Alle Außenwände / Kellerwände werden im
erdberührten Bereich mit extrudierter Dämmung nach dem Bauteilkatalog des
Bauphysikers belegt. Der Bereich zwischen
WU-Beton und den aufgehenden Mauerwerkswänden wird
entsprechend bituminös nach
Richtlinie abgedichtet. Tragende Außenwände des
Obergeschosses sind in Holz-Rahmenbau
mit einer hinterlüfteten Fassade aus Holzleisten und
Aluminium-Verbundplatten vorgesehen

A.2.5. Innenwände und Wandbekleidungen:
Die Innenwände werden in Mauerwerk- und
Holzrahmenbauweise erstellt. Die Mauerwerkswände
erhalten
einen Putz mit Fliesen bzw. Wandanstrich.
Die Holzständerwände werden mit Trockenbauplatten
bekleidet.

A.2.6. Decken- und Deckenbekleidungen sowie Bodenbeläge
Die Decke der Schwimmhallen besteht aus einer
Holzbinderkonstruktion mit aufgelegter
Brettsperrholz-Schale, Stahlteile im Holzbau mit
Korrosionsschutz C5 (Duplex-Beschichtung).
Die Decke über dem Untergeschoss und der Umkleide ist
komplett in Stahlbeton geplant. Die
Treppen der Treppenhäuser sind aus Stahlbeton nach
statischen Vorgaben geplant.

Die Decken- bzw. Dachbekleidung wird in Teilbereichen
mit einer GK Akustikloch bzw. - Glattdeck
ausgeführt. In anderen Bereichen werden Rasterdecken
(Mineralfaser) eingebaut.
In der Schwimmhalle kommt eine akustisch wirksame und
tragende Deckenkonstruktion zur Ausführung.
Im Eltern Kind-Bereich werden abgehängte Segel bzw.
Baffeln ausgeführt.

A.2.7: Treppen (Konstruktion, Belag, Geländer):
Treppen werden als Stahlbeton-Ortbeton errichtet und
erhalten Bodenbeläge als Fliesen

A.2.8. Dachkonstruktion, Dachdeckung,
Die Dachkonstruktionen werden als
Stahlbeton-Konstruktionen ausgeführt. In der
Schwimmhalle und dem
Eltern-Kind-Bereich kommt eine Holzbinderkonstruktion
mit aufgelegen Brettsperrholz-Schalen zur
Ausführung. In den Bereichen über der Zwischenebene
kommen Hohlkastenelemente bzw.
Brettsperrholzplatten zur Ausführung.
Die Dächer werden als Flachdachkonstruktionen mit
Wärmedämmung und Folienabdichtung ausgeführt.
Teilweise wird eine PV-Anlage bzw. eine extensive
Dachbegrünung ausgeführt.

A.2.9: Außen- und Innentüren sowie Fenster und Tore
Die verglasten Flächen der Schwimmhalle werden als
aufgesetzte
Stahl-Pfosten-Riegel-Fassadenkonstruktion ausgeführt.
Die anderen verglasten Flächen sollen als
Aluminiumkonstruktionen ausgeführt werden.

A.2.10: Sonnenschutzanlagen
In den Verwaltungsbereichen sind außenliegende
Sonnenschutzanlagen vorgesehen.

A.2.11 Innentüren / Trennwände
Die Innentüren und Glastrennwände werden als
Aluminium- Glas oder in Teilbereichen als
Ganzglasanlagen
vorgesehen.
Sonstige Türen werden als Vollkunststofftüren mit
Aluminiumzargen ausgeführt.

A.2.12: Einbauten:
Allgemeine Einbauten: In den Umkleidebereichen sind
Wechselkabinen, Sichtschutzwände, WC- und
Duschtrennwände, Umkleideschränke, Regale,
Wickelablagen, Klappliegen, Wertfächer, Hakenleisten
etc.
aus HPL-Vollkernplatten mit Glasflächen vorgesehen.

Sprungturm:
Die Sprunganlage 3m und 1m ist als
Stahlbetonkonstruktion vorgesehen.

Becken:
Das 25m Sportbecken sowie das Multifunktionsbecken
sind als Edelstahlkonstruktionen vorgesehen.
Das Kinderbecken wird als geflieste Konstruktion in
Ortbeton ausgeführt.

A.2.13. Außenanlagen:
Die Besucher des Hallenbades werden über den
repräsentativen Vorplatz in Empfang
genommen und über eine Treppen- und Rampenanlage in
das Schwimmbad geleitet. Dieser
Platz ist im Eingangsbereich durch das Dach des
Hallenbades überdeckt, Vorplatz und
Foyer bilden durch diese Überschneidung eine
gestalterische Einheit.

Das Hallenbad ist mit dem motorisierten Verkehr über
die (Märkische Straße) zugänglich.
Der Anlieferungshof wird durch die neu gebaute Straße
erschlossen, die einst als
Einbahnstraßenverkehr um das Hallenbad herum verläuft.
Auch die zum Hallenbad geplanten Stellplätze sind nur
über den Einbahnstraßenverkehr
zugänglich und haben eine direkte Verbindung zum
Vorplatz des Hallenbades.

Es soll vor dem Hallenbad eine barrierefreie
Bushaltestelle errichtet werden. Die geplante
Bushaltestelle erlaubt es den Kindern, sicher zum
Schwimmen zu gelangen.

Insgesamt gibt es auf dem Parkplatz 21 Stellplätze für
PKW' s für das Hallenbad. Auf der
Abgrenzungsfläche A (BQA) sind weitere 27 Stellplätze
vorgesehen. Zusätzlich
erhalten die Mitarbeiter 2 Stellplätze im
Anlieferungshof.

Zwei Stellplätze für Menschen mit Behinderungen
befinden sich im Vorplatzbereich. Sie
befinden sich auf Ebene des Eingangs, was eine
barrierefreie Erschließung sicherstellt.

Es sind zwei Fahrradabstellplätze vorgesehen, in denen
insgesamt 30 Fahrräder und
außerdem 4 Lastenräder untergebracht werden.

*Hinweis*
A.3 Angaben zur Installation / Zentralen
Betriebstechnik

A.3.1 Sanitärtechnik
Es erfolgt eine vollständige Neuinstallation der
Sanitärtechnik bestehend aus:
Grundleitungen (Schmutzwasser) innerhalb des Gebäudes
unter der Stahlbetonsohle.
Schmutzwassernetz mit natürlichem Gefälle innerhalb
des Gebäudes
Entwässerungspunkte in Form von Bodenabläufen und
Entwässerungsrinnen
Zentraler Trinkwasser-Hausanschluss mit
Trinkwassernetz im Werkstoff Edelstahl und Isolierung
nach
GEG (Gebäudeenergiegesetz)
Einrichtungsgegenstände aus Sanitärporzellan
2x zentrale Trinkwarmwasserbereitung als
Frischwassertechnik im Durchflussprinzip
Zentrales Wassermanagementsystem und Aufschaltung auf
die MSR/GLT

A.3.2 Heizungstechnik:
Um den Wärmeenergiebedarf vom Bad ganzjährig
abzudecken, ist eine Wärmeerzeugung mit einer
Gesamtleistung von mind. 400 kW bereitzustellen.
Die notwendige Gesamtleistung wird ganzjährig durch
verschiedene Wärmeerzeuger zur Verfügung gestellt:
Zusätzlich wird im Hallenbad eine zweite Wärmezentrale
für das naheliegende Schulzentrum bestehend aus
zwei Luft-WP und einem BHKW (Gesamtleistung ebenfalls
400 kW) als Nahwärmeversorgung errichtet.

Grundlastabdeckung der Wärmeerzeugung mittels
Luft-Wärmepumpen
Die Grundlast hat einen Anteil von mindestens 65 %
Anteil am Jahreswärmeverbrauch, so dass die
gesetzliche Mindestanforderung aus dem
Gebäudeenergiegesetz (GEG) eingehalten wird.
Aufgrund eines Geräuschimmissionsschutzgutachten nach
TA-Lärm kommen Luft-WP mit
Schallschutzhauben zum Einsatz, um die
Geräuschemissionen der Wärmepumpen auf ein Minimum zu
reduzieren.

Abdeckung der Wärme-Spitzenlasten durch BHKW
Die Wärmeversorgung wird zur Abdeckung der
Spitzenlasten und zur Sicherstellung des Steuerlichen
Querverbundes mit einem BHKW ergänzt.

Pufferspeicher mit thermischen Einschichtungselementen
Es werden Pufferspeicher als zentrale hydraulische
Weiche für die Wärmeerzeugung vorgesehen.
Entscheidend für die Effizienz des Energiesystems ist
die Be- und Entladung der Pufferspeicher
entsprechend dem Temperaturniveau der jeweiligen
Wärmeerzeuger.
Daher sind Pufferspeicher mit Einschichtungselementen
vorgesehen, wodurch je nach Austrittstemperatur
des jeweiligen Wärmeerzeugers und ohne mechanisch
bewegliche oder elektrische Hilfsmittel
Heizungswasser je nach Temperaturniveau (oben heiß,
Mitte warm, unten kalt) eingeschichtet wird.

Regelung Wärmeerzeugung
Die Regelung der Heizungstechnik und hier insbesondere
die Regelung der Wärmeerzeugung und
-verteilung erfolgt durch die eine übergeordnete
Regelung.

A.3.3 Lüftungstechnik:
Es sind insgesamt fünf zentrale Lüftungsgeräte mit
hocheffizienter Wärmerückgewinnung bei
stromsparender Ventilatortechnik vorgesehen, die die
unterschiedlichen Nutzungsbereiche im Schwimmbad
versorgen.

Anlagen im Objekt:
Anlage 1: LUE01  Sportbecken, 17.500 m³/h
Anlage 2: LUE02  Multifunktionsbecken, 11.500 m³/h
Anlage 3: LUE03  Eltern-Kindebecken, 5.000 m³/h
Anlage 4: LUE04  Nebenräume, 15.000m³/h
Anlage 5: LUE05  Personal ZG, 1.200 m³/h

Alle Anlagen sind als Innengeräte geplant und sollen
entsprechend innerhalb der Gebäudehülle aufgestellt
werden.

Die Auslegung der Luftvolumenströme für die Badehallen
und Nebenräume erfolgte anhand der VDI 2089 in
der aktuell gültigen Fassung.
Für die Versorgung der Badehallen durch die Anlagen
LUE 1 - 3 wird jedoch unter Berücksichtigung des
Lüftungskonzeptes "Luftführung abwärts" ein
reduzierter Auslegungsvolumenstrom von 80 % gemäß VDI
zugelassen.
Aufgrund der spezifischen Anforderungen des
Lüftungskonzeptes sind für die Ausführung der Anlagen
LUE 1
- 3 zwei Betriebspunkte (80% VDI und 60% VDI) zu
beachten.

Die Beheizung aber auch die Entfeuchtung der Hallen
erfolgt durch die Hallenlüftung.
Die Luftführung hat nicht nur entscheidenden Einfluss
auf die Aufenthaltsqualität und die
Schadstoffbelastung; sie hat auch gravierenden
Einfluss auf die Verdunstung und damit auf den größten
Energieverbraucher im Schwimmbad.

A.3.4 Elektrotechnik:
Es wird eine Blitzschutzanlage gemäß DIN EN 62305-3
LPS Klasse III vorgesehen.
Im Kellergeschoss des Bades wird im NSHV-Raum eine
Hauptverteilung errichtet. Die eigene Zählung des
gesamten Energie- und Leistungsbedarfs des Neubaus
erfolgt über Zählung durch Wandlerzähler.
Im Personal- und öffentlichen Bereich erfolgt die
Elektroinstallation unsichtbar unter Putz und im
Beton. Alle
übrigen Bereiche (Technikbereiche) werden Aufputz
installiert.
Im öffentlichen Bereich ist eine KNX-gesteuerte
Beleuchtung, die über ein Bedienpanel, Präsenzmelder
und
vereinzelt über Taster bedient werden kann,
vorgesehen. Alle übrigen Bereiche (Technik und
Personalbereich) werden mit normalen Leuchten
ausgeführt. Die Beleuchtung erfolgt ausschließlich mit
LED-Leuchten.

Entsprechend den Anforderungen des
Brandschutzkonzeptes wird das Hallenbad mit einer BMA
mit
akustischer und optischer Alarmierung ausgestattet.
Die Brandmeldezentrale befindet sich im
Untergeschoss.

Für den Schutz von Personen und Sachgütern wird das
Bad mit einem Videoüberwachungssystem
ausgerüstet. Das System soll in ausgewählten Bereichen
innerhalb des Gebäudes eingesetzt werden.
Es ist außerdem eine Klingelanlage vorgesehen.

Auf dem Dach des Hallenbades soll eine
Photovoltaikanlage mit ca. 150 kWp im
Netzparallelbetrieb erstellt
werden.

Da es sich bei dem Gebäude um einen Sonderbau handelt,
wird eine Sicherheitsbeleuchtungsanlage nach
DIN VDE 0108 sowie EN 1838 vorgesehen.

A.3.5 Nutzungsspezifische Anlagen
Badewassertechnik:
Die Beckenwasseraufbereitung erfolgt entsprechend der
DIN 19643.
Verfahrenskombination: Flockung -
Mehrschicht-Filtration, Absorption mit Aktivkornkohle
- Chlorung
Es handelt sich um Unterdruckfilter.
Die Becken sind jeweils mit eigenem
Beckenwasserkreislauf ausgerüstet:
Sportbecken
Multifunktionsbecken
Eltern-Kind-Becken

Für Sportbecken und Multifunktionsbecken wird eine
Horizontalströmung vorgesehen.
Im Bereich des Hubbodens werden die Einströmungen
oberhalb der Bodenhöhe - 60cm eingesetzt (-55cm).
Ein Teil der Düsen wird unter dem Hubboden eingesetzt,
um diesen Bereich ausreichend zu durchströmen.
Das Eltern-Kind-Becken hat Einzelauslässe im Boden.
Die Pumpen wurden so ausgewählt, dass sie für die
niedrigen Förderhöhen der Saugfiltration geeignet sind.
Die Chlorung erfolgt mittels Chlorgasanlage.

*Hinweis*
A4. Allgemeine Vorbemerkungen Holzbauarbeiten
Die nachfolgenden Hinweise/ Anmerkungen sind bei der
Preisermittlung
zu berücksichtigen und wenn nicht gesondert angegeben
in die Einheitspreise einzukalkulieren.

Die folgenden Normen und Richtlinien, Gesetze sind für
die nachfolgend
beschriebenen Leistungen zu beachten:

- ATV DIN 18299 Allgemeine Regelungen für Bauarbeiten
jeder Art
- ATV DIN 18334 Zimmer- und Holzbauarbeiten
- ATV DIN 18363 Maler- und Lackierarbeiten
- ATV DIN 18360 Metallbauarbeiten

- Örtliche Baubestimmungen/Landesbauordnung
- Betriebssicherheitsverordnung BetrSichV
- TRBS 2121-1
- Auflagen der Gewerbeaufsicht
- Baustellenverordnung -BaustellV-
- Unfallverhütungsvorschriften der Berufsgenossenschaft
- Die Auflagen aus der Baugenehmigung

Ferner hat der AN die Forderungen und Auflagen des
Sicherheits- und Gesundheitsschutz- Koordinators
(SiGeKo) zu beachten, seinen Anordnungen ist zwingend
Folge zu leisten.

Die nachfolgenden Hinweise/ Anmerkungen sind bei der
Preisermittlung
zu berücksichtigen

A.4.1 Angaben zur Baustelle:

Baustelleneinrichtung
Einrichten, Vorhalten und Räumen der
Baustelleneinrichtung über die Leistungszeit, die für
die Erbringung
der eigenen Leistungen notwendig sind, sind
Nebenleistung und werden,
wenn nichts anderes angegeben, nicht gesondert
vergütet.

Die Baustelleneinrichtung ist gemäß BE-Plan
auszuführen und mit der Objektüberwachung des AG's
abzusprechen. Durch den AG wurde aufgrund der beengten
Situation auf dem Grundstück eine
Logistikberatung eingebunden. Anlieferungen sowie die
Baustelleneinrichtung aber auch sonstiger An- und
Abfahrtsverkehr sind im Detail mit dem Logistikberater
abzustimmen.

Mannschaftsunterkünfte als Tagesunterkünfte dürfen auf
dem Baustellengelände aufgestellt werden.
Wohncontainer für die Belegschaft des AN sind auf dem
Baustellengelände nicht zulässig.
Aufgrund der Platzverhältnisse auf dem Gelände, ist
das Abstellen von Privatfahrzeugen untersagt.
Die Anzahl der Firmenfahrzeuge ist auf ein notwendiges
Minimum zu reduzieren.

A.4.2 Angaben zur Ausführung:

Ausführung:
- Der AN hat während des gesamten Ausführungzeitraums
der zu erbringenden Leistung einen
deutschsprachigen, weisungsbefugten Bauleiter
bereitzustellen.

Die Gesamtmaßnahme wird durch Einzelgewerke parallel
ausgeführt.
Der AN bzw. dessen Erfüllungsgehilfen verpflichten
sich diesbezüglich zur Teilnahme an den wöchentlichen
Baustellen-JF-Terminen während der gesamten
Ausführungszeit des AN einschließlich der
entsprechenden
Vor- und Nachlaufzeiten.

Örtliche Besichtigung vor Leistungsbeginn:
Der AN - Holzbauarbeiten hat vor Leistungsbeginn sich
über den örtlichen Gegebenheiten und Bedingungen
rechtzeitig zu informieren und ggf. erforderliche
Abstimmungen mit der örtlichen Objektüberwachung
eigeninitiativ zu tätigen.

Art und Umfang der Leistungen:
Gegenstand der Leistungsbeschreibung sind die
Lieferung und Montage von Dachelementen in
Brettsperrholzelementen, Hohlkastendecken,
Brettsperrholz-Kastenelemente, verschiedene
Brettschichtholz
Träger als Dachträger oder Attikabildner.
Darüber hinaus sind Holzwandkonstruktionen als
tragende Innenwände oder Außenwände mit
Brandschutzanforderungen in F30-B nach DIN 4102-4
herzustellen.

Hinweise zum Bauablauf:
Aufgrund der geplanten Konstruktionen gibt es
Abhängigkeiten zu anderen Gewerken. Insbesondere zum
Gewerk Glasfassadenarbeiten.
Die im Leistungsverzeichnis beschriebene
Außenwandkonstruktion im Bereich der Schwimmhalle muss
in
Abstimmung mit dem Gewerk Glasfassadenarbeiten in
einem gesonderten Arbeitsgang erstellt werden.
Ebenso müssen die Randträger in den Achsen J und C
durch Traggerüste bauzeitlich abgestützt werden, bis
die Stahlstützen durch das Gewerk Glasfassadenarbeiten
eingebaut wurden.

Befestigungsmittel und Korrosionsschutz von
Stahlbauteilen:
Grundsätzlich sind alle Verbindungs- und
Befestigungsmittel mindestens in
Korrosionsschutzklasse II, hoch
auszuführen.
Verbindungsmittel die im Bereich der Schwimmhalle bzw.
mit chlorhaltiger Raumluft in berührung kommen,
sind mit der Korrosionswiderstandsklasse IV, hoch
auszuführen.
z.B. Werkstoff-Nr. 1.4529

*Hinweis*
B. Anlagen

1. Vom AG zur  Verfügung gestellte
Ausführungsunterlagen:

1.1 Objektplanung
- Plananlagen gemäß  Planliste

1.2 Tragewerksplanung
- Leitdetails

1.3 Genehmigungen / Gestattungen:
- entfällt -

1.4 Sonstige Unterlagen:
- BE-Plan

2. Vom Auftragnehmer zu beschaffende
Ausführungsunterlagen:
Die Kosten für die Beschaffung aller nachstehenden
angeführten Ausführungsunterlagen sind in die
entsprechenden Positionen einzurechnen, sofern dafür
keine eigene Position im LV vorgesehen ist.

2.1 Ausführungsunterlagen des AN im Zuge der Ausführung

- Werk- und Montageplanung
- statische Berechnungen (Dachbauteile)
- Verlegepläne und Elementierung
- Vermessungspläne
- statische Nachweise der Traggerüste
- Bauablaufplan mit Schnittstellenaufnahme
- Baustelleneinrichtungsplan

 Die Unterlagen sind dem AG in digitaler Ausführung zu
übergeben.

2.2 Nach der Beendigung der Bauarbeiten sind dem AG zu
übergeben:

Die Bestandsunterlagen sind als Prüfexemplar mit der
Abnahmebeantragung 1-fach digital einzureichen. Der
Fachplaner prüft das Exemplar innerhalb von 2 Wochen.
Die überarbeiteten Bestandsunterlagen sind dem
Auftraggeber zur Abnahme 1-fach digital über den
Server zu übergeben. (ausschließlich in deutscher
Sprache). Dokumentunterlagen als farbige Plotts mit
Darstellung aller Anlageteile, die Hauptkomponenten
enthalten alle Leistungsangaben, und zwar:

-statische Nachweise des AN für die Dachkonstruktion
-Werk- und Montageplanung für gesamte
Dachkonstruktion, Wandkonstruktion, Wandbekleidung
-Angaben zu den Verbindungsmittel, Art,  Güte etc.
-Angaben zu den verbauten Holzbauteilen, Art,
Hersteller, Güte.

Die Dokumentation ist 1-fach digital über den
Projektserver zu übergeben.

### Titel 01 Sicherungseinrichtungen, Baustelleneinri

*Hinweis*

**01.1 Technische Bearbeitung**
Technische Bearbeitung der Dachkonstruktion und
Holzständerwände sowie Wandbekleidungen.

Fertigungs-, Werk- und Montageplanung der nachfolgende
Beschriebenen Leistungen mit allen notwendigen
Detailplänen
bis Maßstab 1:5 soweit erforderlich auf Basis der vom
Prüfingenieur freigegebenen Statik, der Übersichts- und
Positionspläne, sowie der Leitdetails des
Tragwerksplaners.

Die Unterlagen sind dem AG bzw. dessen
Erfüllungsgehilfen zur
Freigabe rechtzeitig vor mit einer Prüfzeit von
14-Tagen
vorzulegen.

Es ist mindestens eine Überarbeitung der Planunterlagen
einzukalkulieren.

Ausführung: 1-fach digital als PDF und DWG und IFC
(3-D)
über den Projektserver.
Menge: 1,000 psch

**01.2 Verlegeplan / Elementierung**
Erstellen eines Verlegeplanes für die Brettsperrholz-
Kastenelemente, der Brettsperrholzdecke, der
Hohlkastendecke
und BSH Binderkonstruktionen durch den AN auf
Grundlage der
Architektenpläne und Positionspläne des
Tragwerksplaners
sowie des örtlichen Aufmaßes.
Im Verlegeplan sind die Elementeinteilung, die
Verlegrichtung, die Randabschlüsse sowie Aufdopplungen
in den Elementen, Elementnummerierung, Bemaßung für den
Abbund und sämtliche Verbindungsmittel etc.
darzustellen.

Es ist mindestens eine Überarbeitung der Planunterlagen
einzukalkulieren.

Ausführung: 1-fach digital als PDF und DWG und IFC
(3-D)
über den Projektserver.
Menge: 1,000 psch

**01.3 Vermessung Bestand**
Einmessen der für die nachfolgend beschriebenen
Leistungen
relevanten Angrenzenden bzw. anschließenden Bauteile.
Bauseitige Einbauteile, Auflagertaschen, Wandkronen,
Decken
etc.
Die Ergebnisse der Vermessung sind bei der technischen
Bearbeitung zu berücksichtigen.

Übergabe der Vermessungsdaten in digitaler Form an den
Auftraggeber.

Die Vermessung der Bauteile hat mit einer Genauigkeit
von +/-
1,0 mm/m in x-, y- und z-Richtung zu erfolgen.

Ausführung: 1-fach digital als PDF und DWG und IFC
(3-D)
über den Projektserver.
Menge: 1,000 Psch

**01.4 Statischer Nachweis**
Für die nachfolgenden Brettsperrholzdecken,
Hohlkastendecken sowie der
Brettsperrholz-Kastenelemente
sind durch den AN prüffähige statische Nachweise durch
einen
qualifizierten Tragwerksplaner (qTWP) gemäß §54 Abs. 4
BauO
NRW auf Grundlage der vom Statiker erstellten
Vordimensionierung zu erstellen und beim zuständigen
Prüfingenieur in 3-facher ausfertigung in Papier mit
einem
Prüfvorlauf von mind. 4 Wochen einzureichen.
Zusätzlich sind die Unterlagen 1-fach digital an den
Prüfer und
den AG zu übergeben.

Die Prüfgebühren übernimmt der AG.

Ausführung: 1-fach digital über den Projektserver

Hinweis: Die restlichen erforderlichen Nachweise
werden durch
den AG bereitgestellt. Sollte der AN jedoch
beabsichtigen von
den Vorgaben abzuweichen sind diese Nachweise durch den
AN zu erbringen und auch einzukalkulieren.
Menge: 1,000 psch

**01.5 Dokumentation FSC- / PEFC-Siegel / 70 % nachhaltige Forstwirtschaft**
Das Bauvorhaben wird in Anlehnung an das QNG Gütesiegel
umgesetzt. Das ganze Bauvorhaben soll das QNG
Gütesiegel
erlagen können.
Für den gesamten Umfang der nachfolgend beschriebenen
Leistung ist für das verwendete Holz, Holzwerkstoffe
bzw.
Holzprodukte ein Anteil von mindestens 70 % aus
nachhaltiger
Forstwirtschaft nachzuweisen. Siehe hierzu auch das
Formblatt
248 Erklärung zur Verwendung von Holzprodukten)

-Das Zertifikat mit Angabe über den prozentualen
Anteil aus
 nachhaltiger Waldbewirtschaftung.
-Schlussrechnungen und Leistungsverzeichnisse der
Gewerke
 mit den relevanten Materialien in  Auszügen.
-Lieferschein der
 zertifizierten Hölzer, Holzwerkstoffe bzw.
 Holzprodukte und der
 Hölzer, Holzwerkstoffen bzw. Holzprodukte ohne
Zertifikat.

Auf dem Lieferschein sind die folgenden Informationen
mit
anzugeben:
Baustoff/Hersteller/Produktbezeichnung
Holzart
Masse in m³
%-anteil zertifiziert nach FSC, PEFC
%-anteil sonstig zertifiziert
Art und Gültigkeit der Zertifikate
Lieferscheinnummer
Zertifikatnummer
Einbauort

Für die Nachweisführung sind alle verbauten Mengen je
Einzelposition in m³ (Kubikmeter) auszuweisen.

Die Mitwirkung mit dem vom AG ist gefordert und
Leistungssoll.
Die  Dokumentation samt aller relevanten Unterlagen
sind
zusammenzustellen.
Im Rahmen der technischen Bearbeitung / Werk- und
Montageplanung ist im Vorfeld eine Abstimmung mit dem
Objektplaner
zu tätigen.

Mit dieser Position sind sämtliche Aufwendungen des AN
für die
Dokumentation abgegolten.
Menge: 1,000 psch

*Hinweis*
Bereich Multifunktionsbecken

**01.6 Schutznetz L 40-50m B 10-20m aufbauen Einbau-H 10m**
Schutznetz DIN EN 1263-1, DGUV Regel 101-011, unter der
Gesamtfläche, Länge über 40 bis 50 m, Breite über 10
bis 20 m,
Fläche unterm Auffangnetz nicht befahrbar, aufbauen,
Einbauhöhe bis 10 m über Gelände, Befestigung an Holz
(Sichtbar).
Bohrungen in den Sichtträgern sind nicht zulässig.
Sichtbare Bauteile sind durch geeignete Maßnahmen (z.B.
Abdecken) zu schützen.

Hinweis: Die Flächen unterhalb des Schutznetzes sind
nicht frei
befahrbar. Ausführung oberhalb von Schwimmbecken.
Siehe hierzu die beigefügten Planunterlagen.
Menge: 690,000 m²

**01.7 Schutznetz L 40-50m B 10-20m entfernen Einbau-H 10m**
Schutznetz DIN EN 1263-1, DGUV Regel 101-011, unter der
Gesamtfläche, Länge über 40 bis 50 m, Breite über 10
bis 20 m,
Fläche unterm Auffangnetz nicht befahrbar, entfernen,
Einbauhöhe bis 10 m über Gelände, Befestigung an Holz
Menge: 690,000 m²

**01.8 Schutznetz L 30-40m B 10-20m vorhalten Einbau-H 10m**
Schutznetz DIN EN 1263-1, DGUV Regel 101-011, unter der
Gesamtfläche, Länge über 30 bis 40 m, Breite über 10
bis 20 m,
Fläche unterm Auffangnetz nicht befahrbar, vorhalten,
Einbauhöhe bis 10 m über Gelände,
Menge: 1380,000 m²Wo

*Hinweis*
Bereich Sportbecken

**01.9 Schutznetz L 30-40m B 20-30m aufbauen Einbau-H 12m**
Schutznetz DIN EN 1263-1, DGUV Regel 101-011, unter der
Gesamtfläche, Länge über 30 bis 40 m, Breite über 20
bis 30 m,
Fläche unterm Auffangnetz nicht befahrbar, aufbauen,
Einbauhöhe bis 12 m über Gelände, Befestigung an Holz
(Sichtbar).
Bohrungen in den Sichtträgern sind nicht zulässig.
Sichtbare Bauteile sind durch geeignete Maßnahmen (z.B.
Abdecken) zu schützen.

Hinweis: Die Flächen unterhalb des Schutznetzes sind
nicht frei
befahrbar. Ausführung oberhalb von Schwimmbecken.
Siehe hierzu die beigefügten Planunterlagen.
Menge: 810,000 m²

**01.10 Schutznetz L 30-40m B 20-30m entfernen Einbau-H 12m**
Schutznetz DIN EN 1263-1, DGUV Regel 101-011, unter der
Gesamtfläche, Länge über 30 bis 40 m, Breite über 20
bis 30 m,
Fläche unterm Auffangnetz nicht befahrbar, entfernen,
Einbauhöhe bis 12 m über Gelände, Befestigung an Holz
Menge: 810,000 m²

**01.11 Schutznetz L 30-40m B 20-30m vorhalten Einbau-H 12m**
Schutznetz DIN EN 1263-1, DGUV Regel 101-011, unter der
Gesamtfläche, Länge über 30 bis 40 m, Breite über 20
bis 30 m,
Fläche unterm Auffangnetz nicht befahrbar, vorhalten,
Einbauhöhe bis 12 m über Gelände,
Menge: 3240,000 m²Wo

**01.12 Randsicherung aufbauen**
Randsicherung DGUV Information 201-023, aufbauen, an
Dachrändern/-kanten, auf Untergrund aus Holz,
Anschluss der
Schutznetze an das Bauwerk.
Menge: 300,000 m

**01.13 Randsicherung vorhalten**
Randsicherung DGUV Information 201-023, vorhalten, an
Dachrändern/-kanten, auf Untergrund aus Holz,
Anschluss der
Schutznetze an das Bauwerk,
Menge: 1500,000 mWo

**01.14 Randsicherung abbauen**
Randsicherung DGUV Information 201-023, abbauen, an
Dachrändern/-kanten, auf Untergrund aus Holz,
Anschluss der
Schutznetze an das Bauwerk.
Menge: 300,000 m

*Hinweis*

**01.15 Statische Nachweise Traggerüste Bemessungsklasse B**
Erstellen von erforderlichen Zeichnungen und statischen
Nachweisen für die nachfolgenden Traggerüste gemäß
Bemessungsklasse B nach DIN EN 12812 für folgende
Bauteile in prüffähiger Form:

- Freitragende Decken (im Bauzustand)

Hierbei sind alle Lasten der Bauzustände zu
berücksichtigen,
die Verkehrslasten auf der Decke während dem eigenen
Bedarf
des Holzbauers, jedoch nicht weniger als 2,0 KN/m,
sowie die
Lagerlasten entsprechend dem Bauablauf und der
Logistikplanung des Holzbauers.

Die Statischen Nachweise sind in Eigenverantwortung
des Unternehmers dahingehend rechtzeitig zu erbringen
und an
das Prüfamt / Prüfingenieur einzureichen, so dass der
geschuldete Bauablauf nicht beeinträchtigt

Die jeweiligen Höhen der Abstützungen sind den
Planunterlagen
zu entnehmen.
Die Traggerüste müssen für den Zeitraum bis zur
fertigen
Tragfähigkeit des Daches vorgehalten werden.
Menge: 1,000 Stk

**01.16 Aufbauen Traggerüst, linienförmig Abstützung Decken Kl.B, Sützhöhe 7-8,5m**
*** Bezugsbeschreibung
Aufbauen eines linienförmigen Traggerüstes für die
bauzeitliche
Abstützung von auskragenden Deckenelementen bestehend
aus Einzelstützen und Träger.
Abzustützende Lasten bis 8 kN/m inkl. entsprechender
Träger

Stützhöhen von 7-8,5 m, Decke bzw. Dach im Gefälle

Bemessungsklasse B DIN EN 12812,

aufbauen auf vorhanden Geschossdecken (die Abstützung
der
Geschossdecke ist erforderlich und wird gesondert
vergütet.)

Abrechnung erfolgt nach Länge der tatsächlich
Abzustützenden
Deckenrand.

Standsicherheitsnachweis wird gesondert vergütet.
Menge: 60,000 m

**01.17 Abbau Traggerüst Abstützung Decken Kl.B, Stützhöhe 7-8,5m**
*** wie Position 01.16
Abbau
Menge: 60,000 m

**01.18 Vorhaltung Traggerüst Abstützung Decken Kl.B, Stützhöhe 7,8,5m**
*** wie Position 01.16
Vorhalten des vorbeschriebenen Traggerüstes
Menge: 300,000 mWo

**01.19 Aufbauen Traggerüst Abstützung Decken Kl.B, Sützhöhe bis 3,5m**
*** Bezugsbeschreibung
Aufbauen eines linienförmigen Traggerüstes für die
bauzeitliche
Abstützung von Deckenelemente zur Lastabtragung,
bestehend
aus Einzelstützen und Träger.
Abzustützende Lasten bis 8 kN/m inkl. entsprechender
Träger

Stützhöhen bis  3,5 m

Bemessungsklasse B DIN EN 12812,

zur Unterstützung von Geschossdecken zur
Lastverteilung,
Einbau im Untergeschoss.

Abrechnung erfolgt nach Länge der tatsächlich
Abzustützenden
Bereiche.

Standsicherheitsnachweis wird gesondert vergütet.
Menge: 60,000 m

**01.20 Abbau Traggerüst Abstützung Decken Kl.B, Stützhöhe bis 3,5m**
*** wie Position 01.19
Abbau
Menge: 60,000 m

**01.21 Vorhaltung Traggerüst Abstützung Decken Kl.B, Stützhöhe bis 3,5m**
*** wie Position 01.19
Vorhalten des vorbeschriebenen Traggerüstes
Menge: 300,000 mWo

*Hinweis*

**01.22 Werkseitiges Aufbringen einer Holzschutzlasur auf die BSH Binder**
*** Bezugsbeschreibung
Werkseitiges Aufbringen einer Holzschutzlasur auf die
Brettschichtholz-Binder der nachfolgend beschriebenen
Binder
zum Schutz gegen Feuchteaufnahme während Transport,
Lagerung und Montage.

Ausführung einer wasserbasierten, geruchsmilden
Mittelschichtlasur auf Reinacrylatbasis für maßhaltige
und
begrenzt maßhaltige Holzbauteile im Innen- und
Außenbereich.
Die Lasur muss eine filmbildende, blockfeste
Beschichtung
erzeugen, die halbglänzend, farblos ist und die
Holzmaserung
sichtbar lässt. Es ist eine gute Verarbeitbarkeit,
eine lange
Offenzeit zur Nachbearbeitung und ein gleichmäßiger
Verlauf zu
gewährleisten.

Die Beschichtung muss geprüft sein gemäß:
- DIN EN 71-3 und DIN 53160

UV-Schutz ist spezielle Additive sicherzustellen.

Die Lasur muss:

- feuchtigkeitsregulierend wirken (diffusionsoffen und
wasserabweisend)

- hohe Witterungsbeständigkeit aufweisen

- nicht abblättern

- mit handelsüblichen Holzleimen verträglich sein

- für Anwendung im Innenbereich geeignet sein.

Verarbeitung gemäß Herstellerangaben.

Ein Probeanstrich zur Farbton- und
Verträglichkeitsprüfung ist
vorab durchzuführen.
Menge: 1150,000 m²

**01.23 Zulage für vorbeschriebene farblose Holzschutzlasur in**
*** wie Position 01.22
Zulage für vorbeschriebene farblose Holzschutzlasur in
pigmentierter Ausführung.

heller Farbton nach Wahl des AG
Menge: 1,000 psch

**01.24 Farbmuster**
für die vorbeschriebene Holzschutzlasur sind in
Abstimmung mit
dem AG 3 Farbmuster vorab anzufertigen und durch den AG
freigeben zu lassen.

Die Muster müssen  mind. 1 x 1 m groß sein.
Der Untergrund muss der BSH-Qualität gemäß der
Ausschreibung entsprechen.
Menge: 1,000 psch

**01.25 Schutzmaßnahme BSH**
Bauliche Maßnahmen zur Sicherstellung, dass es während
des Bauablaufes zu keinem Feuchteintrag verbauter
BSH-Konstruktionen kommt, so dass Verfärbungen an
der Holzoberfläche entstehen.
Schutzmaßnahmen z. B. durch durchlüftete
Folienabdeckungen oder dgl. nach Wahl des AG.
Menge: 1,000 Psch

**01.26 Wandschalungsbahn**
Wandschalungsbahn als bauzeitliche Schutzbahn an
nachfolgend beschriebenen Außenwänden.

Diffusionsoffene Wandschalungsbahn (sd-Wert 0,05m) mit
Funktionsmembran und einer Wassersäule von 10,0 m nach
Herstellervorgaben verlegen, inkl.
Befestigungsmaterial.
Überlappung mind. 10 cm.
Die Überlappungen sind mit einem geeigneten
System-Klebeband winddicht und wasserführend zu
verkleben.

Bieterangaben:

Hersteller: '.........'
Fabrikat: '.........'
Menge: 350,000 m²

**01.27 Provisorische Abdeckung bis 2,00 m²**
*** Bezugsbeschreibung
Durchtrittsicherer und unverschieblicher Verschluss von
Deckendurchführungen bis 2,00 m² aus Holzwerkstoffplatten herstellen

Belastbar bis 150 kg
Menge: 5,000 St

**01.28 Provisorische Abdeckung 2,00 - 3,50 m²**
*** wie Position 01.27
für Abdeckungen > 2,00m² - 3,50 m²
Menge: 1,000 St

### Titel 02 Holzständerwände/Stützen

*Hinweis*
Holzrahmenwände mit einseitiger Beplankung. Kreuzfugen
unzulässig, Stoßfugen versetzen (halbe Plattenbreite),
Plattenstöße hinterlegen.
Klammerung von Ständern, Riegeln, Schwellen nach DIN
1995-1-1:2010-12- 8.4 (5) muss der Winkel zwischen
Klammerrücken und Faserrichtung des Holzes mind. 30°
betragen. Ausführung Anschlüsse Riegel/Schwelle an
Ständer
zimmermannsmäßig.

*Hinweis*

**02.1 Innenwand tragend F30-B Rahmen KVH Fichte/Tanne techn.getrocknet C24 B/H 6/14cm Achsabst. 60-62,5cm H 3,5-4m Mineralwolle 0,035W/(mK) D 140mm Beplankung innen OSB-Platte OSB/3 D OSB-Platte OSB/3 D 12mm 2.Lage Gipspl. DF D 12,5mm**
*** Bezugsbeschreibung
Holzrahmenbaukonstruktion als aussteifende Innenwand,
tragend, Feuerwiderstandsklasse F 30 - B DIN 4102-4,
aus
Konstruktionsvollholz, Gebrauchsklasse 0 DIN 68800-1,
ohne
chemischen Holzschutz, Holzart Fichte/Tanne, technisch
getrocknet, Festigkeitsklasse C 24 DIN EN 338,
Sortierklasse S
10 DIN 4074-1, Keilzinkung zulässig, herzgetrennt DIN
68365,
mittlere Holzfeuchte 15 % (+/- 3 %), Regelquerschnitt
6/14 cm,
Achsabstand der Ständer über 60 bis 62,5 cm,
Elementhöhe
über 3,5 bis 4 m,
Wärmedämmschicht zwischen der Unterkonstruktion aus
Mineralwolle MW DIN EN 13162, Bemessungswert der
Wärmeleitfähigkeit max. 0,035 W/(mK), Nennwert der
Wärmeleitfähigkeit max. 0,034 W/(mK), in Platten,
Dicke 140
mm, Anwendungsgebiet DIN 4108-10 WH,
beidseitig beplankt, innen,
Beplankung innen, Seite 1 Nutzungsklasse 1 DIN EN
1995-1-1,
aus OSB-Platten DIN EN 300, Plattentyp OSB/3, Dicke 12
mm,
2. Lage aus Gipsplatten DIN 18180 und DIN EN 520 Typ
DF,
Dicke 12,5 mm, Spachtelung Qualitätsstufe Q2,
Beplankung innen, Seite 2 Nutzungsklasse 1 DIN EN
1995-1-1,
aus OSB-Platten DIN EN 300, Plattentyp OSB/3, Dicke 12
mm,
2. Lage aus Gipsplatten DIN 18180 und DIN EN 520 Typ
DF,
Dicke 12,5 mm, Spachtelung Qualitätsstufe Q2,
Verbindung der Elemente untereinander und Anschluss an
vorh.
Bauteile werden gesondert vergütet,
mit statischen Anforderungen,
Verbindung mit Klammern 4,0 x 40 mm
Abstand av= 100 mm, 1-reihig

Elementstöße sind gemäß DIN 4102-4 dicht gestoßen mit
einer
Fugenbreite = 0,5 mm auszuführen.
Menge: 265,000 m²

**02.2 Aussparung Innenwand tragend Fichte/Tanne rechteckig H 226 cm B 126 cm**
*** Bezugsbeschreibung
Aussparung, einschl. Einbau Füllhölzer/Wechsel in
vorbeschriebene Innenwand als Fassung, für Türen, in
Gesamttiefe des Bauteils, rechteckig, inkl.
OSB-Platten DIN EN
300, Plattentyp OSB/3, Dicke 12 mm und Gipsplatte Typ
DF
Höhe bis 226 cm,
Breite bis '126' cm,
Menge: 15,000 St

**02.3 Aussparung Innenwand tragend Fichte/Tanne rechteckig 0,05m²**
*** wie Position 02.2
für Aussparungen in unterschiedlichen Einbauhöhen für
Technikdurchführungen mit vierseitig umlaufenden
Bekleidungen wie Wandaufbau.
Querschnitt bis 0,05 m²
Menge: 20,000 St

**02.4 Aussparung Innenwand tragend Fichte/Tanne rechteckig 0,06 bis 0,10m²**
*** wie Position 02.2
Querschnitt 0,06 bis 0,10 m²
Menge: 11,000 St

**02.5 Aussparung Innenwand tragend Fichte/Tanne rechteckig 0,11 bis 0,20m²**
*** wie Position 02.2
Querschnitt 0,11 bis 0,20 m²
Menge: 2,000 St

**02.6 Aussparung Innenwand tragend Fichte/Tanne rechteckig 0,21 bis 0,40 m²**
*** wie Position 02.2
Querschnitt 0,21 bis 0,40 m²
Menge: 1,000 St

**02.7 Aussparung Innenwand tragend Fichte/Tanne rechteckig 0,41 bis 0,50m²**
*** wie Position 02.2
Querschnitt 0,41 bis 0,50 m²
Menge: 1,000 St

**02.8 Zulage Anschluss Holzwand an Dach**
Zulage für die Herstellung des oberen Wandendes im
Neigungswinkel der Dachkonstruktion.
Neigung bis ca. 3 %

Es sind Quer- und Längsneigungen zu berücksichtigen.
Menge: 86,000 m

**02.9 Zulage Beplankung mit Typ GM-FH1 12,5mm einlagig, einseitig, vliesarmiert**
Zulage für Beplankung der vorbeschriebenen
Wandkonstruktionen einseitig mit 1 lagen Typ GM-FH1
nach
DIN 15283-1
Dicke = 12,5 mm

Vliesarmierte Gipsplatte, hoch beständig gegen
Feuchtigkeit
und Schimmel mit beschichteter Oberfläche inkl.
geeigneter
Verspachtelung in Q1

Hersteller: '.........'
Produkt: '.........'
Menge: 150,000 m²

*Hinweis*

**02.10 Außenwand tragend F30-B Rahmen KVH Fichte/Tanne techn. getrocknet C24 B/H 8/24cm Achsabst. 60-62,5cm H 3,5-4m Mineralwolle 0,035W/(mK) D 240mm Beplankung innen OSB-Platte OSB/3 D 20,5mm Installationsebene Konstruktionsvollholz Fichte/Tanne techn. getrocknet B/H 6/6cm C24 Achsabst. 40cm 2.Lage Gipspl. DF D 12,5mm Beplankung außen Holzfaserpl. MDF-Platte MDF D 15mm**
Holzrahmenbaukonstruktion als aussteifende Außenwand,
tragend, Feuerwiderstandsklasse F 30 - B DIN 4102-4,
aus
Konstruktionsvollholz, Gebrauchsklasse 0 DIN 68800-1,
ohne
chemischen Holzschutz, Holzart Fichte/Tanne, technisch
getrocknet, Festigkeitsklasse C 24 DIN EN 338,
Sortierklasse S
10 DIN 4074-1, Keilzinkung zulässig, herzgetrennt DIN
68365,
mittlere Holzfeuchte 15 % (+/- 3 %), Regelquerschnitt
8/28 cm,
Achsabstand der Ständer über 60 bis 62,5 cm,
Elementhöhe
über 3,5 bis 4 m,
Wärmedämmschicht zwischen der Unterkonstruktion aus
Mineralwolle MW DIN EN 13162, Bemessungswert der
Wärmeleitfähigkeit max. 0,035 W/(mK), Nennwert der
Wärmeleitfähigkeit max. 0,034 W/(mK), in Platten,
Dicke 280
mm, Anwendungsgebiet DIN 4108-10 WH,
Luftdichtheitsschicht
als Bahn, dauerhaft verklebt, sd-Wert größer gleich
100 m,
beidseitig beplankt, innen und außen,
Beplankung innen, Seite 1 Nutzungsklasse 1 DIN EN
1995-1-1,
aus OSB-Platten DIN EN 300, Plattentyp OSB/3, Dicke
20,5
mm, 2. Lage aus Gipsplatten DIN 18180 und DIN EN 520
Typ
DF, Dicke 12,5 mm, Spachtelung Qualitätsstufe Q2

Installationsebene innen, Unterkonstruktion aus
Konstruktionsvollholz, Holzart Fichte/Tanne, technisch
getrocknet, Regelquerschnitt 5/3 cm, Festigkeitsklasse
C 24
DIN EN 338, Sortierklasse S 10 DIN 4074-1, Keilzinkung
zulässig, herzgetrennt DIN 68365, mittlere Holzfeuchte
15 %
(+/- 3 %), Achsabstand der Unterkonstruktion 40 cm,
3. Lage aus Gipsplatten DIN 18180 und DIN EN 520 Typ
H2,
Dicke 12,5 mm, Spachtelung Qualitätsstufe Q2

Beplankung außen, Seite 2 Nutzungsklasse 1 DIN EN
1995-1-1,
aus Holzfaserplatten, MDF-Platte DIN EN 622-5,
Plattentyp
MDF, Dicke 15 mm, Rohdichte >/= 600 kg/m²
als Winddichtheitsschicht abgeklebt,
Verbindung der Elemente untereinander und Anschluss an
vorh.
Bauteile werden gesondert vergütet,
mit statischen Anforderungen,
Verbindung mit Nägel 2,8 x 65 mm
Abstand av= 80 mm, 1-reihig
Menge: 140,000 m²

**02.11 Aussparung Außenwand tragend Fichte/Tanne rechteckig H 151 cm B 1170 cm**
*** wie Position 02.1
Aussparung, einschl. Einbau Füllhölzer/Wechsel in
vorbeschriebene Außenwand als Fassung, für Fenster, in
Gesamttiefe des Bauteils, rechteckig, inkl. Gipsplatte
Typ DF
Höhe bis 151 cm,
Breite bis 1170 cm,
Menge: 1,000 St

**02.12 Aussparung Außenwand tragend Fichte/Tanne rechteckig H 151 cm B 376 cm**
*** wie Position 02.1
Aussparung, einschl. Einbau Füllhölzer/Wechsel in
vorbeschriebene Außenwand als Fassung, für Fenster, in
Gesamttiefe des Bauteils, rechteckig, inkl. Gipsplatte
Typ DF
Höhe bis 151 cm,
Breite bis 376 cm,
Menge: 1,000 St

**02.13 Zulage Anschluss Holzwand an Dach**
Zulage für die Herstellung des oberen Wandendes im
Neigungswinkel der Dachkonstruktion.
Neigung bis ca. 3 %

Es sind Quer- und Längsneigungen zu berücksichtigen.
Menge: 60,000 m

*Hinweis*

**02.14 Außenwand (Fassade Sportbecken) tragender Rahmen KVH C24 B/H 8/22 cm Achsabst. 60-62,5 cm**
Holzrahmenbaukonstruktion als Außenwand, tragend, aus
Konstruktionsvollholz, Gebrauchsklasse 0 DIN 68800-1,
ohne
chemischen Holzschutz, Holzart Fichte/Tanne,
Festigkeitsklasse C 24 DIN EN 338, Sortierklasse S 10
DIN
4074-1, Keilzinkung zulässig, herzgetrennt DIN 68365,
mittlere
Holzfeuchte 15 % (+/- 3 %), Regelquerschnitt 8/22 cm,
Schwelle
und Rähm 10/22 cm, Achsabstand der Ständer über 60 bis
62,5
cm, Elementhöhe über 6 bis 7 m,
Wärmedämmschicht zwischen der Unterkonstruktion aus
Mineralwolle MW DIN EN 13162, Bemessungswert der
Wärmeleitfähigkeit max. 0,035 W/(mK), Nennwert der
Wärmeleitfähigkeit max. 0,034 W/(mK), in Platten,
Dicke 220
mm, Anwendungsgebiet DIN 4108-10 WH,
Luftdichtheitsschicht
als Bahn, dauerhaft verklebt, sd-Wert größer gleich
100 m,
einseitig beplankt, innen,
Beplankung innen, Seite 1 Nutzungsklasse 2 DIN EN
1995-1-1,
aus OSB-Platten DIN EN 300, Plattentyp OSB/4, Dicke 20
mm,
als Luftdichtheitsschicht abgeklebt,
Verbindung der Elemente untereinander und Anschluss an
vorh.
Bauteile werden gesondert vergütet (zwischen den
Elementen,
werden nachfolgend beschriebene Stahlstützen
integriert)
mit statischen Anforderungen,
Verbindung mit Klammern 3,0 x 70 mm
Abstand av= 60 mm, 1-reihig

(Hinweis zur Montage: Die Wandkonstruktionen sind auf
vorhandene bauseitige Stahlstützen zu montieren,
Einbauhöhe
+3,0m über FOK +/- 0,00 m)

Beim Einbau der Wandkonstruktion inkl. der
Stahleinbauteile ist
eine erhöhte Einbautoleranz zu beachten. Die
Stahlkonstruktion
muss mit einer Toleranz in xy-Achse mit +/- 2,00 mm
Genauigkeit  eingebaut werden.
In z-Achse sind Toleranzen von maximal +/- 15 mm

Der Einbau der Wandkonstruktion hat in einem
gesonderten
zeitlich getrennten Arbeitsgang zu den restlichen
Leistungen
nach der Stahlbaumontage (bauseitig) zu erfolgen.
Menge: 220,000 m²

**02.15 Füllholz KVH-NSI Fichte techn. getrocknet C24 B 10cm H 20cm L 6,5 m**
Füllholz, aus Konstruktionsvollholz, nicht sichtbar,
Holzart
Fichte, technisch getrocknet DIN 68800-2,
Gebrauchsklasse 1
DIN 68800-1, ohne chemischen Holzschutz,
Festigkeitsklasse C
24 DIN EN 338, Sortierklasse S 10 DIN 4074-1,
Keilzinkung
zulässig, herzgetrennt DIN 68365, mittlere Holzfeuchte
15 %
(+/- 3 %), egalisiert, zulässige Abweichung vom
Querschnitt +/-
1 mm, Breite 5 cm, Höhe 20 cm,
Länge bis '6,5' m, verbunden mit Bolzen alle 50 cm
Verbindungsmittel werden gesondert vergütet.

Das Füllholz ist zwischen einen Stahlträger
einzubauen, und
anzupassen.
Menge: 1,500 m³

**02.16 Beiholz/Aufdopplung KVH-NSI Fichte/Tanne C24 B 10cm H 20cm L 6,5 m**
Beiholz/Aufdopplung, aus Konstruktionsvollholz, nicht
sichtbar,
Holzart Fichte/Tanne, Gebrauchsklasse 0 DIN 68800-1,
ohne
chemischen Holzschutz, Festigkeitsklasse C 24 DIN EN
338,
Sortierklasse S 10 DIN 4074-1, Keilzinkung zulässig,
herzgetrennt DIN 68365, mittlere Holzfeuchte 15 % (+/-
3 %),
egalisiert, zulässige Abweichung vom Querschnitt +/- 1
mm,
Breite 8 cm, Höhe 22 cm,
Länge bis 6,5 m, verbunden mit Schrauben,
Verbindungsmittel werden gesondert vergütet.
Menge: 1,000 m³

*Hinweis*

**02.17 Stütze KVH-NSI Fichte/Tanne, C24 B 16cm H 14cm L 4 m**
Stütze, aus Konstruktionsvollholz, nicht sichtbar,
Holzart
Fichte/Tanne, technisch getrocknet, Gebrauchsklasse 0
DIN
68800-1, ohne chemischen Holzschutz, Festigkeitsklasse
C 24
DIN EN 338, Sortierklasse S 10 DIN 4074-1, Keilzinkung
zulässig, herzgetrennt DIN 68365, mittlere Holzfeuchte
15 %
(+/- 3 %), egalisiert, zulässige Abweichung vom
Querschnitt +/-
1 mm, Breite 16 cm, Höhe 14 cm,
Länge bis 3,5- 4 m, integriert in vorbeschriebene Wände
Menge: 4,000 St

**02.18 Stütze KVH-NSI Fichte/Tanne, C24 B 16cm H 28cm L 4 m**
Stütze, aus Konstruktionsvollholz, nicht sichtbar,
Holzart
Fichte/Tanne, Gebrauchsklasse 0 DIN 68800-1, ohne
chemischen Holzschutz, Festigkeitsklasse C 24 DIN EN
338,
Sortierklasse S 10 DIN 4074-1, Keilzinkung zulässig,
herzgetrennt DIN 68365, mittlere Holzfeuchte 15 % (+/-
3 %),
egalisiert, zulässige Abweichung vom Querschnitt +/- 1
mm,
Breite 16 cm, Höhe 28 cm,
Länge bis 3,5- 4 m, integriert in vorbeschriebene Wände
Menge: 4,000 St

**02.19 Sturz KVH-NSI Fichte/Tanne C24 B 10cm H 28cm L 12 m**
Fenstersturz, aus Konstruktionsvollholz, nicht
sichtbar, Holzart
Fichte/Tanne, Gebrauchsklasse 0 DIN 68800-1, ohne
chemischen Holzschutz, Festigkeitsklasse C 24 DIN EN
338,
Sortierklasse S 10 DIN 4074-1, Keilzinkung zulässig,
herzgetrennt DIN 68365, mittlere Holzfeuchte 15 % (+/-
3 %),
egalisiert, zulässige Abweichung vom Querschnitt +/- 1
mm,
Breite 16 cm, Höhe 36 cm,
Länge Gesamt '12' m, verbunden mit Schrauben aus
verzinktem Stahl C2,
Verbindungsmittel werden gesondert vergütet.
Menge: 1,300 m³

*Hinweis*

**02.20 KVH-NSI liefern Fichte/Tanne C24 B 14cm H 24cm L bis 5m**
Konstruktionsvollholz, nicht sichtbar, nur liefern,
Holzart
Fichte/Tanne, Gebrauchsklasse 0 DIN 68800-1, ohne
chemischen Holzschutz, Festigkeitsklasse C 24 DIN EN
338,
Sortierklasse S 10 DIN 4074-1, Keilzinkung zulässig,
herzgetrennt DIN 68365, mittlere Holzfeuchte 15 % (+/-
3 %),
zulässige Abweichung vom Querschnitt +/- 1 mm, Breite
bis 14
cm, Höhe bis 24 cm, Einzellänge bis 5 m.
Menge: 5,000 m³

**02.21 Abbinden Aufstellen/Verlegen Bauschnittholz Fichte/Tanne bis 16/18cm**
Abbinden und Aufstellen oder Verlegen des
Bauschnittholzes,
Holzart Fichte/Tanne, bis Querschnitt 14/24 cm, als
Dach,
Decken oder Wandkonstruktion.
Menge: 30,000 m

**02.22 Abdichtung in/unter Wand D 25-40cm W4-E Bitumen-Dachdichtungsbahn PV200DD MSB-nQ in Mörtelschicht verlegen**
Abdichtung in oder unter Wänden DIN 18533-1 und DIN
18533-2, Wanddicke über 25 bis 40 cm,
Raumnutzungsklasse
RN1-E (geringe Anforderung), Wassereinwirkungsklasse
W4-E
(Spritzwasser und Bodenfeuchte am Wandsockel sowie
Kapillarwasser in und unter Wänden), Rissklasse R1-E
(gering),
Rissüberbrückungsklasse RÜ1-E (geringe Rissüberbrückung
bis 0,2 mm),
eine Lage Bitumen-Dachdichtungsbahnen PV 200 DD mit
Polyestervlieseinlage 200/250 g/m2, Anwendungstyp
MSB-nQ
(Mauersperrbahn, ohne Querkraftübertragung) DIN/TS
20000-202, in Mörtelschicht verlegen, Mörtelschicht
wird
gesondert vergütet.
Menge: 170,000 m

**02.23 Ausgleichsschicht Mörtel H bis 3cm D 25cm**
Ausgleichsschicht aus Mörtel, Höhe der
Ausgleichsschicht bis 3
cm, Wandstärke 25 cm.
Mörtelklasse nach DIN EN 998-2: M10
Menge: 170,000 m

**02.24 Innenwandbekl. Akustik-Wandprofil mit Absorber**
Innenwandbekleidung als Brettsperrholz
Akustik-Wandprofil mit
70% Absorberanteil als Holzweichfaserplatte
Die eingeschnittenen Lamellen sind sichtbar
keilgezinkt,
ballwurfsicher.

Oberfläche Sichtseiten: Weißtanne astrein lebhaft,
strukturiert
mit UV-Schutz, geschliffen

Akustikprofil: Leistenbreite 23 mm, Fugenbreite 8 mm,
Fugentiefe: 16 mm

-Höhe: 33 mm, Länge: bis 2950 mm, Deckbreite: 625 mm
Umlaufende Nut für Verbindung mit Sperrholzfeder
- Holzart Mittel- und Rücklage Fichte/Tanne
-Technisch getrocknet, Holzfeuchte 9+/- 2%
-Kreuzweise mit PUR-Verklebung
- Hinter der leistenoberfläche ist mit 70%
Flächenanteil ein
Holzfaser-Absorber integriert
- Rückseite offen, vier Längsleisten

Anforderung an Schallabsorptionsgrad:

Angebotenes Fabrikat:
'.........'

Abschuss der Verkleidungsfläche mit einer Schattenfuge
von 15
mm Breite.

Die verborgene Befestigung erfolgt in den Akustikfugen
mit
Spezialschrauben nach Herstellervorgaben mit mindestens
C4-H korrosionsbeständigen Schrauben.
Menge: 178,000 m²

**02.25 UK Innenwandbekl. UK Bauschnittholz C24 einlagig D 40mm B 60mm**
Unterkonstruktion für Innenwandbekleidung, aus
Bauschnittholz, Holzart Fichte/Tanne, Gebrauchsklasse
0 DIN
68800-1, ohne chemischen Holzschutz, Festigkeitsklasse
C 24
DIN EN 338, Sortierklasse S 10 DIN 4074-1, Holzfeuchte
max.
18 %, einlagig, Dicke 40 mm, Breite 60 mm, Achsabstand
bis
50 cm, Untergrund Holz (OSB-Platten), mechanisch
befestigen
DIN EN 1995-1-1, Ausgleichen von Unebenheiten über 10
bis
20 mm, Einbauhöhe über 3 bis 8 m.
Menge: 178,000 m²

### Titel 03 Dachkonstruktionen

#### Bereich 03.03 Hohlkastendecke

*Hinweis*

**03.03.1 Hohlkastendecke D 260 mm**
Herstellung, Lieferung und Montage von schubfest
verleimten
Verbundbauteilen als Hohlkastendecke (Ausbildung als
Schreibe), mit bauaufsichtlichen Nachweisen  bzw. ETA
in
Verbindung mit Eurocode 5 als Dachkonstruktion
bestehend
aus:

Aufbau bestehend aus Oberschale, Rippen und
Unterschale in
einer Gesamtstärke von 260mm,
Elementbreiten bis 3,0 m
Elementlängen bis 9,0 m

Einbauhöhe: ca.+ 7,90 m über FOK +/- 0,00 m

Auflager: Seite 1: auf Stahlbetonwand und Stahlwinkel
Seite 2: Auflager auf Holzständerwandkonstruktion
Stöße: Stumpf gestoßen und verschraubt
Verlegung: Windschief geneigt

Oberschale aus Brettsperrholz
Dicke: 60mm
Anzahl der Lagen: 3

Deckenelementform: rechteckig

Festigkeitsklasse: C24

Oberfläche: Nichtsichtqualität
Oberflächenmaterial: Fichte unbehandelt

BSH-Rippen:
Rippenabstand: 600 mm
Querschnitt: 140 x 60 mm
Festigkeitsklasse:  GL24 h
Oberfläche Nichtsichtqualität
Abbund: komplett abgebunden

Fichte, gerade, parallel
Verklebung mit Klebstofftyp I nach EN 301

Unterschale aus Brettsperrholz:
wie Oberschale

Hersteller: '.........'
Fabrikat: '.........'
Menge: 167,000 m²

#### Bereich 03.04 Brettsperrholzelemente

*Hinweis*

**03.04.1 Brettsperrholzdecke Nadelholz D 120 mm**
Decke aus Brettsperrholz DIN EN 16351, mit allgemeiner
bauaufsichtlicher Zulassung, Nutzungsklasse 1 DIN EN
1995-1-1, Gebrauchsklasse 0 DIN 68800-1, ohne
chemischen
Holzschutz, Nadelholz, Festigkeitsklasse C 24 DIN EN
338,
Plattendicke 120 mm, Ober- und Unterseite ohne optische
Anforderungen, Einzelelemente stumpf gestoßen, Breite
über
190 bis 200 cm.

CLT 120 L3s

Verlegung mit Quer- und Längsgefälle bis 2,5°

Hersteller: '.........'
Fabrikat: '.........'
Menge: 208,000 m²

**03.04.2 Brettsperrholzdecke Nadelholz D 140 mm**
Decke aus Brettsperrholz DIN EN 16351, mit allgemeiner
bauaufsichtlicher Zulassung, Nutzungsklasse 1 DIN EN
1995-1-1, Gebrauchsklasse 0 DIN 68800-1, ohne
chemischen
Holzschutz, Nadelholz, Festigkeitsklasse C 24 DIN EN
338,
Plattendicke 140 mm, Ober- und Unterseite ohne optische
Anforderungen, Einzelelemente stumpf gestoßen, Breite
über
190 bis 200 cm.

CLT 140 C5s

Verlegung mit Quer- und Längsgefälle bis 2,5°

Hersteller: '.........'
Fabrikat: '.........'
Menge: 85,000 m²

*Hinweis*

**03.04.3 Brettsperrholz-Kastenelement 250 x 625 x 3000 -5700 mm**
Liefern, Einbauen und fachgerecht befestigen von
vorelementierten, freitragenden und begehbaren Deckenelementen
aus
Brettsperrholz-Kastenelementen mit oberflächenfertiger
(inkl.
aller Aussparungen) deckenunterseitiger Sichtlage und
integriertem Akustikabsorber. Auflegen auf vor
beschriebenen BSH-Trägerkonstruktion mit Allgemein
bauaufsichtlicher Zulassung/ Allgemeine
Bauartgenehmigung.

Oberfläche: Weißtanne astrein lebhaft, strukturiert mit
UV-Schutz, geschliffen
Akustik-Leistenprofil: 23 mm Leiste, 8 mm Fuge mit
Holzweichfaser, leicht hydrophobiert (50%
Flächenanteil)
Elementhöhe: 250 mm
Elementbreite: 625 mm
Elementlänge: 3000- 5700 mm
Auflagerbreite: ca. 110 mm
Verbindung: Seitlicher Elementstoß mit Nut und Feder
profiliert
und mit komprimiertem Mineralwollstreifen verfüllt
(Schmelzpunkt > 1000°C), Elemente werden mittels
Furnierschichtholzkoppelbrettern 26 x 95 mm zur statischen Scheibe
verbunden.
Befestigung Koppelbrett mit Klammer nach stat.
Erfordernis.
Endabschnitt: rechtwinklig
Holzart: Fichte / Tanne
kreuzweise, schadstofffreie PUR-Verklebung
technisch getrocknet, Holzfeuchte 9 +/- 2
Feuerwiderstandsdauer: ohne Anforderung

Anforderung an Schallabsorptionsgrad:

angebotenes Fabrikat:

'.........'
(vom Bieter einzutragen)

angebotene Beschichtung.

'.........'
(vom Bieter einzutragen)

In den Einheitspreis einzurechnen ist der Abbund der
Elemente im Werk in folgender Ausführung:
-Längsschnitte- und Schrägschnitte an den Außenkanten
 und Ecken.
-Aufdoppeln der Randrippen soweit erforderlich

Vormontage der Elemente im Werk, inklusive
erforderlicher Verstärkungen und Abhängepunkte für die
Montage. Zum Verlegen der Elemente wird eine Traverse
benötigt. Die Kosten sind in den EP einzurechnen.
Menge: 800,500 m²

**03.04.4 Durchbrüche/Ausschnitte Herstellen 120x150cm**
Herstellen von Durchbrüchen in vor beschriebenen
Brettsperrholz-Kastenelemente inkl. konstruktiver
Wechselhölzer und Füllhölzer in Elementebene

Länge: 150 cm
Breite: 120 cm
Menge: 3,000 St

*Hinweis*

**03.04.5 Brettsperrholz-Kastenelement 250 x 625 x 3000 -5700 mm**
Liefern, Einbauen und fachgerecht befestigen von
vorelementierten, freitragenden und begehbaren Deckenelementen
aus
Brettsperrholz-Kastenelementen mit oberflächenfertiger
(inkl.
aller Aussparungen) deckenunterseitiger Sichtlage und
integriertem Akustikabsorber. Auflegen auf vor
beschriebenen BSH-Trägerkonstruktion mit Allgemein
bauaufsichtlicher Zulassung/ Allgemeine
Bauartgenehmigung.

Oberfläche: Weißtanne astrein lebhaft, strukturiert mit
UV-Schutz, geschliffen
Akustik-Leistenprofil: 23 mm Leiste, 8 mm Fuge mit
Holzweichfaser, leicht hydrophobiert (50%
Flächenanteil) d= 32
mm
Elementhöhe: 250 mm
Elementbreite: 625 mm
Elementlänge: 6000-7800 mm
Auflagerbreite: ca. 100 mm
Verbindung: Seitlicher Elementstoß mit Nut und Feder
profiliert
und mit komprimiertem Mineralwollstreifen verfüllt
(Schmelzpunkt > 1000°C), Elemente werden mittels
Furnierschichtholzkoppelbrettern 26 x 95 mm zur statischen Scheibe
verbunden.
Befestigung Koppelbrett mit Klammer nach stat.
Erfordernis.
Endabschnitt: rechtwinklig
Holzart: Fichte / Tanne
kreuzweise, schadstofffreie PUR-Verklebung
technisch getrocknet, Holzfeuchte 9 +/- 2
Feuerwiderstandsdauer: ohne Anforderung

Anforderung an Schallabsorptionsgrad:

angebotenes Fabrikat:

'.........'
(vom Bieter einzutragen)

angebotene Beschichtung.

'.........'
(vom Bieter einzutragen)

In den Einheitspreis einzurechnen ist der Abbund der
Elemente im Werk in folgender Ausführung:
-Längsschnitte- und Schrägschnitte an den Außenkanten
 und Ecken.
-Aufdoppeln der Randrippen soweit erforderlich

Vormontage der Elemente im Werk, inklusive
erforderlicher Verstärkungen und Abhängepunkte für die
Montage. Zum Verlegen der Elemente wird eine Traverse
benötigt. Die Kosten sind in den EP einzurechnen.
Menge: 687,000 m²

**03.04.6 Durchbrüche/Ausschnitte Herstellen 230x135cm**
Herstellen von Durchbrüchen in vor beschriebenen
Brettsperrholz-Kastenelemente inkl. konstruktiver
Wechselhölzer und Füllhölzer in Elementebene

Länge: 230 cm
Breite: 135 cm
Menge: 1,000 St

**03.04.7 Durchbrüche/Ausschnitte Herstellen125 x 55 cm**
Herstellen von Durchbrüchen in vorbeschriebenen
Brettsperrholz-Kastenelemente inkl. konstruktiver
Wechselhölzer und Füllhölzer in Elementebene

Länge: 125 cm
Breite: 55 cm
Menge: 3,000 St

**03.04.8 Akustik-Leistenprofil d= 32 mm**
Akustik-Leistenprofil: 23 mm Leiste, 8 mm Fuge mit
Holzweichfaser, leicht hydrophobiert (50%
Flächenanteil)
d= 32mm

Als Abdeckung auf sonstigen Holzbauteilen im Decken
bzw.
Dachbereich inkl.
Ausführung in Kleinflächen bis ca. 2 m²

Mechanische Befestigung nicht sichtbar
Menge: 4,000 m²

**03.04.9 Nut fräsen für Schlitzblech**
Nut fräsen für Schlitzblech
Breite 15 mm
Tiefe  405 mm
Höhe über gesamte Bauteilstärke der
Brettsperrholz-Kastenelementdecke 250 mm
Menge: 7,000 St

**03.04.10 Anpassen der Brettsperrholz-Kastenelementdecke**
Anpassen der Brettsperrholz-Kastenelementdecke an
angrenzende, aufgehende Bauteile durch Abschrägen oder
Zuschneiden in unterschiedlichen Neigungswinkeln

z.B.: an angrenzende Randbinder oder Stahlbetonwände

Bauteilstärke 250 mm
Menge: 120,000 m

*Hinweis*

**03.04.11 Musterflächen Akustikbekleidung**
Liefern von 3 unterschiedlichen Musterflächen der
vorbeschriebenen Akustikpaneelbekleidung der
Brettsperrholz-Kasten-Decke.

Musterflächen jeweils 1 m²
Menge: 1,000 psch

#### Bereich 03.05 Brettschichtholzkonstruktionen

*Hinweis*

**03.05.1 Deckenbalken BSH Fichte GL28h B 16 cm H 36 cm L bis 6,78 m**
Deckenbalken, aus Brettschichtholz liefern und
einbauen,
Nutzungsklasse 1 DIN EN 1995-1-1, Gebrauchsklasse 0 DIN
68800-1, ohne chemischen Holzschutz, Holzart Fichte,
Festigkeitsklasse GL 28h DIN EN 14080, gemäß statischem
Nachweis, Oberfläche Industriequalität (ohne
Anforderungen),
Lamellendicke max. 35 mm,
Breite '16' cm,
Höhe 36 cm,
Länge bis '6,78' m,
Verbindungsmittel werden gesondert vergütet.

Auflager aus Mauerwerk / Stahlbeton / Holzkonstruktion,
Einbau mit Längs- und Querneigung gemäß
Dachflächenneigung bis ca. 3 % Neigung.
Menge: 4,500 m³

**03.05.2 Deckenbalken BSH Balkenköpfe abschrägen**
Balkenköpfe einseitig oder beidseitig passgenau an
angrenzende Wandbauteile abschrägen in
unterschiedlichen
Neigungswinkel

Querschnitt:
Breite 16 cm
Höhe 36 cm
Menge: 10,000 St

*Hinweis*

**03.05.3 Dachträger BSH Fichte GL28h Sichtqualität B 18-24cm H 120-180cm L bis 24m**
Brettschichtholz als Dachträger, liefern und einbauen,
Holzart
Fichte, technisch getrocknet DIN 68800-2,
Nutzungsklasse 2
DIN EN 1995-1-1, Gebrauchsklasse 1 DIN 68800-1, ohne
chemischen Holzschutz, Festigkeitsklasse GL 28h DIN EN
14080, Oberfläche Sichtqualität gehobelt und gefast
Lamellendicke max. 35 mm, Breite 18 bis 24 cm, Höhe
über
120 bis 180 cm, Einzellänge bis 24 m.
Überhöhung 80 mm, Längsgefälle

Einbauhöhe: bis ca. + 8,15 m über FOK +/- 0,00 m

Auflager:
Seite 1 Stahlbetonwand Auflagertasche
Seite 2 Stahlbetonstütze
Menge: 45,000 m³

**03.05.4 Randbalken BSH Fichte GL28h Sichtqualität B 18-24cm H 120-180cm L bis 24m**
Brettschichtholz als Randbalken, liefern und einbauen,
Holzart
Fichte, technisch getrocknet DIN 68800-2,
Nutzungsklasse 2
DIN EN 1995-1-1, Gebrauchsklasse 1 DIN 68800-1, ohne
chemischen Holzschutz, Festigkeitsklasse GL 28h DIN EN
14080, Oberfläche Sichtqualität gehobelt und gefast
Lamellendicke max. 35 mm, Breite 18 bis 24 cm, Höhe
über
120 bis 180 cm, Einzellänge bis 24 m.

Einbauhöhe: bis ca. + 8,15 m über FOK +/- 0,00 m

Befestigung:
Randbalken an vorbeschriebene
Brettsperrholz-Kastenelementdecke verschraubt.
Menge: 14,000 m³

**03.05.5 Nut fräsen für Kabelkanal**
Nut fräsen mit gefaster Kante für Einbau Kabelkanal
Breite 80 mm
Höhe 40 mm
Menge: 120,000 m

*Hinweis*

**03.05.6 Dachträger BSH Fichte GL28h Sichtqualität B 18-24cm H 120-180cm L bis 24m**
Brettschichtholz als Dachträger liefern und einbauen,
Holzart
Fichte, technisch getrocknet DIN 68800-2,
Nutzungsklasse 2
DIN EN 1995-1-1, Gebrauchsklasse 1 DIN 68800-1, ohne
chemischen Holzschutz, Festigkeitsklasse GL 28h DIN EN
14080, Oberfläche Sichtqualität gehobelt und gefast,
Lamellendicke max. 35 mm, Breite 18 bis 24 cm, Höhe
über
120 bis 180 cm, Einzellänge bis 17 m.
Überhöhung 80 mm, mit Längsgefälle verlegt.

Einbauhöhe: bis ca. + 8,15 m über FOK +/- 0,00 m

Auflager:
Seite 1 Stahlbauteil (Zug- und Scherenwinkel)
Seite 2 Stahlbetonstütze
Menge: 30,000 m³

**03.05.7 Randbalken BSH Fichte GL28h Sichtqualität B 18-24cm H 120-180cm L bis 24m**
Brettschichtholz als Randträger liefern und einbauen,
Holzart
Fichte, technisch getrocknet DIN 68800-2,
Nutzungsklasse 2
DIN EN 1995-1-1, Gebrauchsklasse 1 DIN 68800-1, ohne
chemischen Holzschutz, Festigkeitsklasse GL 28h DIN EN
14080, Oberfläche Sichtqualität gehobelt und gefast,
Lamellendicke max. 35 mm, Breite 18 bis 24 cm, Höhe
über
130 bis 240 cm, Einzellänge 6 bis 16 m.

Einbauhöhe: bis ca. + 8,15 m über FOK +/- 0,00 m

Auflager:
An Dachträger befestigt

Verlegung im Gefälle mit konischem Zuschnitt
Menge: 20,000 m³

**03.05.8 Abschrägen**
Abschrägen der Dachträger oberseitig
in unterschiedlichen Winkel über gesamte Bauteilhöhe
zur Herstellung einer Auflagefläche für vorbeschriebene
Brettsperrholz-Kastenelemente
Menge: 115,000 m

**03.05.9 Ausklinkung schneiden hobeln schleifen**
Ausklinkung schneiden, hobeln und schleifen.

Breite: bis 200 mm
Tiefe: bis 80 mm

Passgenaue Ausklinkung der Randträger im Bereich der
Dachträger.
Menge: 8,000 m

**03.05.10 Ausfräsung**
Ausfräsung passgenau für Stahlbauteile (Druckplatten)

Breite: bis 250 mm
Länge: bis 200 mm
Tiefe: 20 mm
Menge: 14,000 St

**03.05.11 Nut fräsen für Schlitzblech**
Nut fräsen für Schlitzblech
Breite 15 mm
Tiefe  405 mm
Höhe bis 1500 mm
Menge: 7,000 St

**03.05.12 Bohrung mit Dübel einleimen**
Bohrung für M20 Stabdübel inkl. Verstöpselung mit
eingeleimten Holzdübel.
Menge: 28,000 St

*Hinweis*

**03.05.13 Randbalken BSH Fichte GL28h Sichtqualität B 18-24cm H 120-180cm L bis 24m**
Brettschichtholz als Randträger liefern und einbauen,
Holzart
Fichte, technisch getrocknet DIN 68800-2,
Nutzungsklasse 2
DIN EN 1995-1-1, Gebrauchsklasse 1 DIN 68800-1, ohne
chemischen Holzschutz, Festigkeitsklasse GL 28h DIN EN
14080, Oberfläche Sichtqualität gehobelt und gefast,
Lamellendicke max. 35 mm, Breite 18 bis 24 cm, Höhe
über 60
bis 90 cm, Einzellänge 8 bis 20 m.

Einbauhöhe: bis ca. + 8,15 m über FOK +/- 0,00 m

Auflager:
Auf der Dachkonstruktion (Brettsperrholzdecken,
OSB-Schalung etc.)

Verlegung im Gefälle mit konischem Zuschnitt
Menge: 10,000 m³

#### Bereich 03.06 Balken/Wechsel /Sonstiges

*Hinweis*

**03.06.1 Deckenbalken BSH Fichte/Tanne GL24h B 16 cm H 36 cm L bis 9 m**
Deckenbalken, aus Brettschichtholz, Nutzungsklasse 1
DIN EN
1995-1-1, Gebrauchsklasse 0 DIN 68800-1, ohne
chemischen
Holzschutz, Holzart Fichte/Tanne, Festigkeitsklasse GL
24h DIN
EN 14080, gemäß statischem Nachweis, Oberfläche
Industriequalität (ohne Anforderungen), Lamellendicke
max. 35
mm,
Breite '16' cm,
Höhe 36 cm,
Länge bis 9,00 m,
Verbindungsmittel werden gesondert vergütet.
Menge: 3,500 m³

**03.06.2 Deckenbalken KVH-NSI Fichte/Tanne C24 egalisiert B 12cm H 24cm L bis 10m**
Deckenbalken, aus Konstruktionsvollholz, nicht
sichtbar,
Holzart Fichte/Tanne, Gebrauchsklasse 0 DIN 68800-1,
ohne
chemischen Holzschutz, Festigkeitsklasse C 24 DIN EN
338,
Sortierklasse S 10 DIN 4074-1, Keilzinkung zulässig,
herzgetrennt DIN 68365, mittlere Holzfeuchte 15 % (+/-
3 %),
egalisiert, zulässige Abweichung vom Querschnitt +/- 1
mm,
Breite 12 cm, Höhe 24 cm, Einzellänge bis 10 m.
Menge: 0,450 m³

*Hinweis*

**03.06.3 Deckenbalken KVH-NSI Fichte C24 egalisiert B 16cm H 24cm L bis 6,5m**
Deckenbalken, aus Konstruktionsvollholz, nicht
sichtbar,
Holzart Fichte technisch getrocknet DIN 68800-2
Gebrauchsklasse 1 DIN 68800-1, ohne chemischen
Holzschutz,
Festigkeitsklasse C 24 DIN EN 338, Sortierklasse S 10
DIN
4074-1, Keilzinkung zulässig, herzgetrennt DIN 68365,
mittlere
Holzfeuchte 15 % (+/- 3 %), egalisiert, zulässige
Abweichung
vom Querschnitt +/- 1 mm, Breite 16 cm, Höhe 24 cm,
Einzellänge bis 6,5 m.
Menge: 1,500 m³

**03.06.4 Deckenbalken KVH-NSI Fichte C24 egalisiert B 12cm H 16cm L bis 3m**
Deckenbalken, aus Konstruktionsvollholz, nicht
sichtbar,
Holzart Fichte technisch getrocknet DIN 68800-2
Gebrauchsklasse 1 DIN 68800-1, ohne chemischen
Holzschutz,
Festigkeitsklasse C 24 DIN EN 338, Sortierklasse S 10
DIN
4074-1, Keilzinkung zulässig, herzgetrennt DIN 68365,
mittlere
Holzfeuchte 15 % (+/- 3 %), egalisiert, zulässige
Abweichung
vom Querschnitt +/- 1 mm, Breite 12 cm, Höhe 16 cm,
Einzellänge bis 3 m.
Menge: 0,200 m³

*Hinweis*

**03.06.5 Dachschalung OSB Gebrauchskl.0 OSB/3 D 25mm**
Dachschalung als Unterlage für Deckung, aus
OSB-Platten DIN
EN 13986, Gebrauchsklasse 0 DIN 68800-1, ohne
chemischen
Holzschutz, Plattentyp OSB/3 DIN EN 300, Dicke 25 mm,
Untergrund Holzbalken, mechanisch befestigen.
Menge: 70,000 m²

*Hinweis*

**03.06.6 Leitungsführungskanal 80 x 40 x 2000 mm**
*** Bezugsbeschreibung
Leitungsführungskanal aus Aluminium zur Verlegung
elektrischer Kabel und Leitungen im Innenbereich.
Mit Bodenlochungen zur Überkopfmontage.
Bestehend aus Kanalunter- und Oberteil.
Geprüft nach DIN EN 50085-1.
Inkl. Federstreifen für Deckel: mind. 5 Stück je Meter
Inkl. Montagestege für Überkopfmontage: 5 Stück je
Meter
Stöße zwischen den Elementen sind dicht gestoßen
auszuführen inkl. erforderlicher Stoßstellenverbinder.

Werkstoff: Aluminium
Breite: 80 mm
Höhe: 40 mm
Befestigungsart: Bodenlochung
Ausführung des Deckels: klappbar inkl. Verschraubung

Alle Schrauben und Verbindungsmittel mind. in C4-H
ausführen.

Oberfläche: Graualuminium RAL 9007

Bieterangaben:

Hersteller: '.........'
Fabrikat: '.........'
Menge: 46,000 m

**03.06.7 Endstücke**
*** wie Position 03.06.6
Passende Endstücke zu vorbeschriebenem
Leitungsführungskanal. Die Endstücke sind fest
verschraubt mit
dem Kanal auszuführen.
Menge: 4,000 St

**03.06.8 Lasche Furnierschichtholz Nadelholz D 39mm B 100 mm L 320 mm 48N/mm2**
Lasche aus Furnierschichtholz DIN EN 14374, mit
allgemeiner
bauaufsichtlicher Zulassung, Nadelholz, Nutzungsklasse
2 DIN
EN 1995-1-1, Gebrauchsklasse 0 DIN 68800-1, ohne
chemischen Holzschutz, Oberfläche ungeschliffen, Dicke
39
mm,
Breite 100 mm,
Länge 320 mm,
verbunden mit Schrauben aus nichtrostendem Stahl,
Anzahl Verbindungsmittel ´8 St, Verbindungsmittel
werden
gesondert vergütet.
Menge: 12,000 St

**03.06.9 Brett liefern Fichte techn. getrocknet D 30mm B 100mm L bis 8m Füllholz**
Bretter liefern, einbauen, Holzart Fichte, technisch
getrocknet
DIN 68800-2, Gebrauchsklasse 1 DIN 68800-1, ohne
chemischen Holzschutz, herzgetrennt DIN 68365, max.
Holzfeuchte 20 %, Dicke 30 mm, Breite 220 mm für
Füllholz als
Ausgleichsschicht auf Leimholzbinder, passgenau
eingesetzt.
Menge: 7,000 St

**03.06.10 Ausgleichsschicht Mörtel H bis 3cm D 25cm**
Ausgleichsschicht aus Mörtel, Höhe der
Ausgleichsschicht bis 3
cm, Wandstärke 25 cm.

Zum Toleranzausgleich an Auflagerteilen in
Kleinflächen bis
0,05 m²

Mörtelklasse nach DIN EN 998-2: M10
Menge: 20,000 St

**03.06.11 Elastomerlager unbewehrt gelocht rechteckig 10-15N/mm2 B 250mm L 150-200mm D 30mm**
Elastomerlager, unbewehrt, mit Bohrung Ø 28 mm,
rechteckig,
Druckspannung = 14 N/mm2, Breite 250 mm, Länge über 150
bis 200 mm, Einbaudicke 30 mm, allseits beweglich,

Ausführung im Auflagerbereich der BSH-Träger auf
Stahlbetonstützen

In der Statik berücksichtigt: Calenberg Compactlager
S65
Menge: 13,000 St

### Titel 04 Abdichtung

**04.1 Luftdichtheits-diffusionsd. Schicht Bitumenbahn KSP-VAl mech. befestigen**
*** Bezugsbeschreibung
Dampfsperre als Luftdichtheits- und diffusionsdichte
Schicht
sd-Wert größer gleich 1500 m DIN 4108-3, DIN 4108-7,
für
nicht belüftetes Dach, aus Bitumenbahnen,
kaltselbstklebende
Polymerbitumenbahn mit Aluminiumverbundeinlage DIN EN
13970 - KSP - V Al, mechanisch befestigen, Untergrund
Holz/Holzwerkstoffe.

Nutzbar als temporäre Behelfsabdichtung
Freie Bewitterung mind. 3 Monate.
Menge: 2300,000 m²

**04.2 Zulage Ausführung an aufgehende Bauteile**
*** wie Position 04.1
als Zulage für den Mehraufwand zur Ausführung der Bahn
an
senkrechten Bauteilen. (Attika, Wände) bis zu einer
Höhe von
80 cm, inkl. Attikakrone (Breiten bis ca. 40 cm)

Abrechnung erfolgt nach tatsächlicher Fläche
Menge: 300,000 m²

### Titel 05 Stahlteile / Verbindungsmittel

*Hinweis*
Der Auftragnehmer ist für die Beschaffung und den
Einbau sämtlicher für eine komplette und standsichere
Konstruktion notwendigen Verbindungsmittel, Stahlteile
und sonstigen Elemente verantwortlich.

Sämtliche ausgeschriebenen
Stahlteile/Verbindungsmittel sind
mindestens in feuerverzinkter Ausführung C4-H
auszuführen
wenn nicht anders Beschrieben. Edelstähle sind gemäß
dem
Merkblatt 831 "Edelstahl Rostfrei in Schwimmbädern" in
den
Werkstoffgruppen:  1.4565  / 1.4529 / 1.4547 mit
bauaufsichtlichen Zulassungen auszuführen.

Für Bauteile mit Beschichtung im Duplex-System gemäß
DIN
50923 gilt:
Duplexbeschichtung liefern, Beschädigungen der
Oberfläche beim Einbau sind auszubessern.
Ausführung wie folgt beschrieben:
Stahlbauteile mit Korrosionsschutz auf Basis Feuerverzinkung Epoxidharz, Polyurethanharz (Duplex-System
gemäß DIN EN ISO 1461 + DIN EN ISO 12944-5.
Schichtaufbau:
Feuerverzinkung (Schichtdicke gemäß DIN EN ISO 1461)

EP oder PUR-Grundbeschichtung 80 my
EP oder PUR-Schlussbeschichtung 80 my
Sollschichtdicke gesamt 240 my, zugehörige System-Nr.
gemäß DIN EN ISO 12944-5 / A7.12.
Korrosivitätskategorie C4 H
Schutzdauer H = Hoch über 15 Jahre.
Ausführung im RAL Farbton nach Wahl des AG

Die Oberflächenvorbereitung des Zinküberzuges vor dem
Farbbeschichten hat durch Sweep-Strahlen oder
ammoniakalische Netzmittelwäsche gemäß DIN EN ISO
12944-4 zu erfolgen.

Für tragende dünnwandige Bauteile aus Stahl sind die
Anforderungen gemäß DIN 55634-1 zu berücksichtigen.

Das kg-Gewicht der Einzelteile wird durch Berechnen
ermittelt, Schrauben werden nach Stück abgerechnet.

Alle nachfolgenden Positionen beziehen sich auf das
Herstellen, Liefern und Einbauen von Stahlbauteilen und
Verbindungsmittel.

Die in den Nachfolgenden Positionen angegebenen
Produktangaben beziehen sich auf Produkte die zur
statischen
Berechnung herangezogen wurden. Die technischen
Produktspezifikationen der benannten Produkte stellen
Mindestanforderungen an die Verbindungsmittel dar.
Dem Bieter bleibt es überlassen, ob er diese Produkte
oder ein
gleichwertiges Produkt anbietet.

*Hinweis*

**05.1 Querdruckverteilungsplatte 250 x 180 x 20 mm, S235, Duplex System**
Querdruckverteilungsplatte als Flachstahl, Breite 180
mm,
Länge 250 mm, Dicke 20 mm aus Stahl, S235,
inkl. Bohrungen:

1x Ø28 mm (mittig)
4x Ø13 mm (für Schrauben Ø13 mm mit Senkkopf)

Korrosionsschutz: C4, hoch, Duplex-System

(Hinweis: das Einbauteil in der Stütze wird bauseitig
mit
erhöhter Toleranz, in x,y- Achse mit +/- 2,0mm und in
z-Achse
mit +/- 20 mm eingebaut.)
Menge: 6,000 St

**05.2 Vollgewinde-Verbinder mit Senkkopf, d= 13 mm, l= 500 mm, C4-H**
Vollgewinde-Verbinder mit Senkkopf

Durchmesser: Ø 13 mm
Länge: 500 mm
Korrosivität: C4, hoch
Material: Kohlenstoffstahl mit Beschichtung C4

Hinweis: In der Statik berücksichtigt: Rothoblaas VGS
EVO
Menge: 24,000 St

**05.3 Vollgewindeschraube mit Zylinderkopf, d= 7 mm, l= 100 mm, C4-H**
Vollgewindeschraube mit Zylinderkopf

Durchmesser: Ø 7 mm
Länge: 100 mm
Korrosivität: C4, hoch
Material: Kohlenstoffstahl mit Beschichtung C4

Hinweis: In der Statik berücksichtigt: Rothoblaas VGZ
EVO
Menge: 200,000 St

**05.4 Sechskantschraube M10 mit Mutter, l= 100, HCR**
Sechskantschraube M 10 mit Mutter
Festigkeitsklasse: 8.8

Material: HCR Werkstoff Nr. 1.4529
Menge: 350,000 St

**05.5 Winkelverbinder Stahl verz+Beschichtet 120/150/100mm D 10mm, C4-H**
Stahlwinkel Stahl verzinkt C4-H nach DIN 55634-1,
Maße ca.
120/1150 / 100 mm, Blechdicke 10 mm.
Mit Langloch l= 6 cm, inkl. 8 Bohrungen

a=30 cm
Menge: 120,000 St

**05.6 Schraube mit Kegelunterkopf für Platten, d= 6mm, l= 80 mm**
*** Bezugsbeschreibung
Schraube mit Kegelunterkopf für Platten

Durchmesser: Ø 6 mm
Länge: 80mm
Korrosivität: C4, hoch
Material: Elektroverzinkter Kohlenstoffstahl, C4, hoch

Hinweis: In der Statik berücksichtigt: Rothoblaas HBS
PLATE
Menge: 480,000 St

**05.7 Schraube mit Kegelunterkopf für Platten, d= 10, l=100 mm**
*** wie Position 05.6
Schraube mit Kegelunterkopf für Platten und
Unterlegscheibe

Durchmesser: Ø 10 mm
Länge: 100 mm
Korrosivität: C4, hoch
Material: Elektroverzinkter Kohlenstoffstahl, C4, hoch

Hinweis: In der Statik berücksichtigt: Rothoblaas HBS
PLATE
Menge: 120,000 St

**05.8 Winkelverbinder Stahl verzinkt u. beschichtet 120/120/150 mm D=10 mm, C4-H**
Winkelverbinder, Stahl verzinkt C4-H nach DIN 55634-1,
Maße
ca. 120/120/150 mm, d= 10 mm, inkl. 2 Bohrungen für M12
Gewindestangen.
verzinkt und beschichtet C4-H (Duplex-System)
Menge: 12,000 St

**05.9 Injektion Gewindeanker M12, HCR**
Verankerung mit Hochleistungsmörtel bestehend aus
Gewindeanker M12 x 1000 HCR,
Verankerungstiefe der Gewindeanker = 186 mm
und Injektionsmörtel inkl. Bohrung.

In der Statik berücksichtigt:
Fischer FIS V Plus AM 12 x 1000 HCR
Menge: 24,000 St

*Hinweis*

**05.10 Querdruckverteilungsplatte 120 x 220 x 25 mm, S235, Duplex-System, C4-H**
Querdruckverteilungsplatte als Flachstahl, Breite 120
mm,
Länge 220 mm, Dicke 25 mm aus Stahl, S235
inkl. Bohrungen:
4x Ø14 mm (für Schrauben Ø14 mm mit Senkkopf)

Korrosionsschutz: C4, hoch, Duplex-System
Menge: 6,000 St

**05.11 Vollgewinde-Verbinder mit Außensechskantkopf, d= 14mm, l= 800 mm, C4-H**
Vollgewinde-Verbinder mit Außensechsrundkopf

Durchmesser: Ø 14 mm
Länge: 800 mm
Korrosivität: C4, hoch
Material: Stahl, gehärtet mit Beschichtung C4

Hinweis: In der Statik berücksichtigt: Würth Assy Plus
 ETX
Menge: 24,000 St

**05.12 Vollgewinde-Verbindung mit Senkkopf, d = 9 mm, l= 240 mm, C4-H**
Vollgewinde-Verbinder mit Senkkopf

Durchmesser: Ø 14 mm
Länge: 240 mm
Einbringtiefe: hef = 105 mm
Einbringwinkel 45° und 135 °, alternierend a = 1,0 m
(vb)
Korrosivität: C4, hoch
Material: Elektroverzinkter Kohlenstoffstahl, C4-H

Hinweis: In der Statik berücksichtigt: Rothoblaas VGS

Einbau für Brettsperrholzdecke und
Brettsperrholz-Hohlkastenelemente
Menge: 40,000 St

**05.13 Zugplatte, h= 350 mm, Breite= 67 mm, d= 2 mm, C4-H**
Zugplatte, a = 1,5 m
inkl. Verbindungsmittel

Höhe: 300 mm
Breite: 67 mm
Stärke: 2 mm

Verbindungsmittel: je Zugplatte 12 x Ø8 mm x 100 mm

Korrosivität: C4-H

Hinweis: In der Statik berücksichtigt: Rothoblaas WHT
Plate T
300(WHTPT300) und HBS-Plate (HBSPL8100)
Menge: 24,000 St

**05.14 Senkkopfschraube, d= 10 mm, l= 120 mm, C4-H**
Senkkopfschraube

Durchmesser: Ø 10 mm
Länge: 120mm
Korrosivität: C4, hoch
Material: Elektroverzinkter Kohlenstoffstahl, C4-H

Hinweis: In der Statik berücksichtigt: Rothoblaas VGS
HBS
Menge: 150,000 St

**05.15 Stahlwinkel, Stahl verzinkt, Maße 200/200/300 mm d= 10 mm, C4-H**
Stahlwinkel S235, Maße ca. 200/200/300 mm, Stärke = 10
mm.
a= 1,5 m
inkl. Bohrungen:
9 x Ø 8 mm
3 x Ø M12

Korrosionsschutz: C4-H, beschichtet
Menge: 24,000 St

**05.16 Schraube mit Kegelunterkopf für Platten d= 8 mm, l= 60 mm, C4-H**
Schraube mit Kegelunterkopf für Platten

Durchmesser: Ø 8 mm
Länge: 60mm
Korrosivität: C4, hoch
Material: Elektroverzinkter Kohlenstoffstahl, C4, hoch

Hinweis: In der Statik berücksichtigt: Rothoblaas HBS
PLATE
Menge: 220,000 St

**05.17 Klebeankersystem mit Ankerstange M 12 x 180 mm, HCR**
Klebeankersystem bestehend aus Hochleistungsmörtel und
aus
Gewindeanker
M12 x 180 mm, HCR (nicht rostender Stahl
Werkstoffnummer
1.4529)

Befestigungsuntergrund: Stahlbeton

Hinweis: In der Statik berücksichtigt Fischer FIS V
Plus mit
Ankerstange RG M12 x 180 HCR
Menge: 75,000 St

*Hinweis*

**05.18 Querdruckverteilerplatte 180 x 250x28, S235, C4-H, Duplex-System**
Querdruckverteilungsplatte als Flachstahl, Breite 180
mm,
Länge 250 mm, Dicke 28 mm aus Stahl, S235
inkl. Bohrungen:
4x Ø13 mm (für Schrauben Ø13 mm mit Senkkopf)
1x Ø25 mm

Korrosionsschutz: C4, hoch, Duplex-System
Menge: 7,000 St

**05.19 Vollgewinde-Verbinder mit Außensechskantkopf, d= 13mm, l= 500 mm, C4-H**
Vollgewinde-Verbinder mit Außensechsrundkopf

Durchmesser: Ø 13 mm
Länge: 500 mm
Korrosivität: C4, hoch
Material: Stahl, gehärtet mit Beschichtung C4

Hinweis: In der Statik berücksichtigt: Rothoblaas VGS
EVO
Menge: 28,000 St

**05.20 Vollgewindeschraube mit Zylinderkopf, d= 8 mm, l= 300 mm**
Vollgewindeschraube mit Zylinderkopf,
Einbringwinkel 70° und 110°, gekreuzt

Durchmesser: Ø 8 mm
Länge: 300 mm
a= 150 mm
Korrosivität: C2
Material: Kohlenstoffstahl C2

Hinweis: In der Statik berücksichtigt: Würth Assy Plus
VG 4 CH
Menge: 140,000 St

**05.21 Schlitzblech 15 mm, S355, C4-H, Duplex-System**
Schlitzblech 1250 x350 x 15 mm mit angeschlossenem
Schwert
200x 230 x 15 mm mit Angeschweißter Fußplatte 200 x
135 x
20 mm und Ausklinkung in Schlitzblech 95x150mm
inkl. 4 x Langlochbohrungen für Stabdübel M20

Oberfläche: Duplex-System Korrosivitätskategorie C4 H,
Farbwahl nach Wahl des AG, RAL-Farbton
Menge: 7,000 St

**05.22 Stabdübel M20, l= 180 mm, C4-H**
Stabdübel S355, M20, l= 180 mm, feuerverzinkt C4-H
Menge: 28,000 St

**05.23 Winkelverbinder Stahl, S235, verzinkt u. beschichtet C4-H 120/120/150 mm D=10 mm, C4-H Duplex-System**
Winkelverbinder, Stahl C4-H nach DIN 55634-1 S235,
Maße ca.
120/120/150 mm, d= 10 mm, inkl. 2 Bohrungen für M12
Gewindestangen.
verzinkt und beschichtet C4-H (Duplex-System)
Farbton: nach Wahl des AG, RAL-Farbton
Menge: 14,000 St

**05.24 Winkelverbinder Stahl, S235, C4-H 146/55/77 mm D=12,5 mm, C4-H**
Winkelverbinder, Maße ca. 146/55/77 mm, d= 2,5 mm,
verzinkt und beschichtet C4-H, inkl.
Verbinderschrauben jeweils
8Stk. 8x100 mm
Farbton: nach Wahl des AG, RAL-Farbton

Hinweis: In der Statik berücksichtigt NINO 15080, HBS
Plate
EVO von Rothoblaas
Menge: 28,000 St

**05.25 Injektion Gewindeanker M12, l=195 mm, C4-H**
Verankerung mit Hochleistungsmörtel bestehend aus
Gewindeanker M12 x 195,
und Injektionsmörtel inkl. Bohrung.
Korrosivität: C4-H

In der Statik berücksichtigt:
VIN-FIX, 5.8 Rothoblaas mit Beschichtung
Menge: 60,000 St

**05.26 Injektion Gewindeanker M12, l=186 mm, HCR**
Verankerung mit Hochleistungsmörtel bestehend aus
Gewindeanker M12 x 1000 HCR,
Verankerungstiefe der Gewindeanker = 186 mm
und Injektionsmörtel inkl. Bohrung.

In der Statik berücksichtigt:
Fischer FIS V Plus AM 12 x 1000 HCR
Menge: 28,000 St

*Hinweis*

**05.27 Vollgewindeschrauben mit Zylinderkopf d=7mm, l= 100 mm**
Vollgewindeschraube mit Zylinderkopf,
Einbringwinkel 45° und 135°, alternierend

Durchmesser: Ø 7 mm
Länge: 100 mm
a= 500 mm
Korrosivität: C2
Material: Kohlenstoffstahl C2

Hinweis: In der Statik berücksichtigt: Rothoblaas VGZ
Menge: 500,000 St

**05.28 Tellerkopfschraube d=6 mm, l= 200 mmm**
Tellerkopfschrauben,
Einbringwinkel 45 und 135°, alternierend

Durchmesser: Ø 6 mm
Länge: 200 mm
a= 2000 mm
Korrosivität: C2
Material: Kohlenstoffstahl C2

Hinweis: In der Statik berücksichtigt: Rothoblaas TBS
Menge: 125,000 St

**05.29 Vollgewindeschraube mit Zylinderkopf, d= 7 mm, l= 100 mm**
Vollgewindeschraube mit Zylinderkopf
Einbringwinkel: 135°

Durchmesser: Ø 7 mm
Länge: 100 mm
Korrosivität: C2

Hinweis: In der Statik berücksichtigt: Rothoblaas VGZ
Menge: 45,000 St

*Hinweis*

**05.30 Vollgewindeschraube mit Zylinderkopf, d= 10 mm, l= 200 mm**
Vollgewindeschraube mit Zylinderkopf,

Durchmesser: Ø 10 mm
Länge: 200 mm
a= 200 mm
Korrosivität: C2
Material: Kohlenstoffstahl C2

Hinweis: In der Statik berücksichtigt: Würth Assy Plus
VG 4 CH
Menge: 20,000 St

**05.31 Vollgewindeschraube mit Zylinderkopf, d= 6 mm, l= 200 mm**
Vollgewindeschraube mit Zylinderkopf,
Einbringwinkel 45° und 135°, gekreuzt

Durchmesser: Ø 10 mm
Länge: 200 mm
a= 200 mm
Korrosivität: C2
Material: Kohlenstoffstahl C2

Hinweis: In der Statik berücksichtigt: Würth Assy Plus
VG 4 CH
Menge: 68,000 St

**05.32 Vollgewindeschraube mit Zylinderkopf, d= 10 mm, l= 260 mm**
Vollgewindeschraube mit Zylinderkopf,

Durchmesser: Ø 10 mm
Länge: 260 mm
a= 250 mm
Korroivität: C2
Material: Kohlenstoffstahl C2

Hinweis: In der Statik berücksichtigt: Würth Assy Plus
VG 4 CH
Menge: 75,000 St

*Hinweis*

**05.33 Winkelverbinder Stahl verz C2 95/85/65 mm, D 4mm**
Winkelverbinder, Stahl verzinkt C2-H nach DIN 55634-1
, Maße
ca. 95/85/65 mm, Blechdicke 5mm.
inkl. Kammnägel 4,0 x 60 mm 9 Stk. je Winkel.
verzinkt, inkl. Bolzenanker

Hinweis: In der Statik berücksichtigt: Simpson
Strong-Tie
Winkelverbinder AKR (95G)
und Kammnägel  Simpson Strong Tie CSA 4,0 x 60 mm
und Fischer FAZ II 12/160
Menge: 11,000 St

**05.34 Bolzenanker M12 l=160**
Bolzenanker verzinkt, M12 x 160mm
mit großer Scheibe,
Befestigungsabstand a = 2,00 m

In der Statik berücksichtigt:
Fischer FAZ plus II 12/160 GS
Menge: 35,000 St

*Hinweis*

**05.35 Stahlwinkel S235, verz, C2, 120/150/10 mm**
Stahlplatte, S235, verz,
Breite= 265 mm, d=10mm mit Bohrungen.
Durchlaufend

Bohrungen in den Schenkel:
Durchmesser:
Ø6 mm a = 30 cm
für M12, a= 50cm
Menge: 25,000 m

**05.36 Stahlwinkel S235, verz, C2, 200/300/8 mm**
Stahlwinkel, S235, verz, C2, ungleichschenklig mit
Winkel 105°
200mm x 300mm, d=8mm mit Bohrungen.

Bohrungen in den Schenkel:
Durchmesser:
Ø6 mm, 3 Stk.
für M10, 4 Stk

Hinweis: zur Befestigung von Holzbalken an
Stahlbetonwand
Menge: 8,000 St

**05.37 Injektion Gewindeanker M10, l=190 mm**
Verankerung mit Hochleistungsmörtel bestehend aus
Gewindeanker M10 x 190mm ,5.8
Verankerungstiefe der Gewindeanker = 186 mm
und Injektionsmörtel inkl. Bohrung.

In der Statik berücksichtigt:
Würth WIT-UH 300, M10, 5.8
Menge: 32,000 St

**05.38 Bolzenanker M12 l=160**
Bolzenanker verzinkt, M12 /10
Befestigungsabstand a = 0,50 m

In der Statik berücksichtigt:
Fischer FAZ plus II 12/10
Menge: 24,000 St

**05.39 Vollgewindeschraube mit Senkfrästaschenkopf, d= 8 mm, l= 240 mm**
*** Bezugsbeschreibung
Vollgewindeschraube mit Senkfrästaschenkopf,

Durchmesser: Ø 8 mm
Länge: 240 mm
a= 500 mm
Korroivität: C2
Material: Kohlenstoffstahl C2

Hinweis: In der Statik berücksichtigt: Würth Assy Plus
VG 4
CSMP
Menge: 42,000 St

**05.40 Länge: 200 mm**
*** wie Position 05.39
Menge: 20,000 St

**05.41 Verankerung mit Hochleistungsmörtel bestehend aus**
Verankerung mit Hochleistungsmörtel bestehend aus
Gewindeanker M12 x 190mm ,5.8
Verankerungstiefe der Gewindeanker = 70 mm
und Injektionsmörtel inkl. Bohrung.

In der Statik berücksichtigt:
FIS A M12 x 1000
Menge: 43,000 St

*Hinweis*

**05.42 Vollgewindeschraube mit Senkfrästaschenkopf d=8 mm, l=260 mm**
Vollgewindeschraube mit Senkfrästaschenkopf,
verzinkter Stahl
C4-H, Durchmesser 8 mm, Länge 260 mm, für
Schubverbinder,
Einbringwinkel 45°

In der Statik berücksichtigt:
Würth Assy Plus VG 4 CSMP
Menge: 300,000 St

**05.43 Vollgewindeschraube mit Senkfrästaschenkopf d=8 mm, l=400 mm**
Vollgewindeschraube mit Senkfrästaschenkopf,
verzinkter Stahl
C2, Durchmesser 8 mm, Länge 400 mm, für Schubverbinder,
Einbringwinkel 135°

In der Statik berücksichtigt:
Würth Assy Plus VG 4 CSMP
Menge: 300,000 St

**05.44 Winkelverbinder Stahl verzinkt u. beschichtet C4-H 105/105/90mm D 2mm**
Winkelverbinder, Stahl verzinkt C4-H nach DIN 55634-1
, Maße
ca. 105/105/90 mm, Blechdicke 2 mm.
inkl. Verbinderschraube 5,0 x 40 mm 18 Stk. je Winkel.
8x in Attika und 10x in Decke, verzinkt und
beschichtet C4-H
a=0,635 m

Hinweis: In der Statik berücksichtigt: Simpson
Strong-Tie
Winkelverbinder ABR (9015 100)
und Verbinderschrauben Simpson Strong Tie CSA 5,0 x 40
mm
Menge: 110,000 St

**05.45 Stahlwinkel S235, C4-H, 120/150/10 mm**
Stahlwinkel, S235, ungleichschenklig
150mm x 100mm, d=10mm mit Bohrungen.
verzinkt und beschichtet C4-H (Duplex-System)

Bohrungen in den Schenkel:
Durchmesser:
für M12, a= 30 cm

Anschluss Holkastendecke
Menge: 15,000 St

*Hinweis*

**05.46 Winkelverbinder Stahl verz 95/85/65mm D 4mm, C2-H**
Winkelverbinder, Stahl verzinkt C2-H nach DIN 55634-1
, Maße
ca. 95/85/65 mm, Blechdicke 4 mm.
inkl. Kammnägel CNA 4,0 x 60 mm 9 Stk. je Winkel.

Hinweis: In der Statik berücksichtigt: Simpson
Strong-Tie
Wingelverbinder AKR 95G
Menge: 9,000 St

**05.47 Bolzenanker M12 l=160**
Bolzenanker verzinkt, M12 x 160mm
Befestigungsabstand, großer Scheibe
Material: HCR
a= 2 m

In der Statik berücksichtigt:
Fischer FAZ plus II 12/160
Menge: 35,000 St

**05.48 Verbunddübel M12/100**
Verbunddübel mit Injektionsmörtel verzinkt, M12 x 100mm

In der Statik berücksichtigt:
Fischer FAZ FHB II- A L M12/100
Menge: 9,000 St

**05.49 Teilgewindeschrauben mit Senkfrästaschenkopf d=8 mm, l=160 mm**
*** Bezugsbeschreibung
Teilgewindeschraube mit Senkfrästaschenkopf,
verzinkter Stahl
C2-H, Durchmesser 8 mm, Länge 160 mm,
e= 500 mm

In der Statik berücksichtigt:
Würth Assy Plus TG
Menge: 200,000 St

**05.50 Teilgewindeschrauben mit Senkfrästaschenkopf d=8 mm, l=200mm**
*** wie Position 05.49
Durchmesser 8 mm, Länge 200 mm,
e= 500 mm
Menge: 15,000 St

**05.51 Teilgewindeschrauben mit Senkfrästaschenkopf d=8 mm, l=240mm**
*** wie Position 05.49
Durchmesser 8 mm, Länge 240 mm,
e= 500 mm
Menge: 20,000 St

*Hinweis*

**05.52 Profilstahl-Träger Doppel-T-Träger HEB H 160mm Stahl als Fenstersturz**
Profilstahl-Träger, aus Formstahl DIN EN 10365,
Doppel-T-Träger HEB, Profilhöhe 160 mm, aus Stahl,
S235J2
DIN EN 10025-2, Werkstoff-Nr 1.0117, feuerverzinkt DIN
EN
ISO 1461, werkseitiger Korrosionsschutz C2-H, für
Fenstersturz
liefern und einbauen.

Brandschutzbekleidung in F30 wird gesondert vergütet.

Einzellängen bis ca. 3 m
Menge: 260,000 kg

**05.53 Brandschutzbekl. Träger F30 allseitig 2lagig Gipsplatte Vliesarmierung GM-F D 12,5mm Abwicklung 1 m Q2**
Brandschutzbekleidung an Träger, aus Stahl, waagerecht,
Feuerwiderstandsklasse F 30 DIN 4102-2, allseitig,
2-lagig, mit
Gipsplatten mit Vliesarmierung, Typ GM-F, Plattendicke
12,5
mm,
Abwicklung der Bearbeitungsflächen '1' m, Spachtelung
Qualitätsstufe Q2, Montagehöhe über Gelände/Fußboden
über
5 bis 7 m, Arbeitshöhe der zu bearbeitenden oder zu
bekleidenden Fläche bis 3,5 m über der Standfläche
Menge: 9,000 m

*Hinweis*

**05.54 Profilstahl-Träger Doppel-T-Träger IPE H 200mm Stahl als Stütze in Holzständerwand**
Profilstahl-Träger, aus Formstahl DIN EN 10365,
Doppel-T-Träger IPE, Profilhöhe 200 mm, aus Stahl,
S235J2
DIN EN 10025-2, Werkstoff-Nr 1.0117, werkseitiger
Korrosionsschutz C4-H Duplex-System, für Stützen mit
Angeschweißter Fuß- und Kopfplatte 200x150x20 mm mit
jeweils 4 Bohrungen und
Einzellängen ca. 6,05 m

Befestigung erfolgt auf bauseitig gestellte
Stahlstützen.
Die Stahlträger sind in die vorbeschriebene
Holzständerwandkonstruktion Pos 02.14 zu integrieren.
Die geforderten Toleranzen an die Holzständerwand sind
hier
auch zu beachten.
Menge: 1200,000 kg

**05.55 Sechskantschraube 2Scheiben Mutter Stahl niro M10 L bis 200mm**
Sechskantschraube DIN EN ISO 4016 mit Mutter und 2
Scheiben DIN 440, als Bolzenverbindung, aus
nichtrostendem
Stahl, Werkstoff-Nr.1.4529, M 10, Länge bis 200 mm,
für
Futterholz, einschl. Bohrung in Holz und Stahl.
Menge: 195,000 St

### Titel 06 Stundenlohnarbeiten

*Hinweis*
Für unvorhergesehene Arbeiten
dürfen die Leistungen, welche über den Rahmen des
Leistungsverzeichnisses hinausgehen, nur auf besondere
Anweisung durch die Bauleitung durchgeführt werden.

Für diese Regiearbeiten ist ein täglich durch die
Bauleitung zu bestätigender Arbeitsbericht vorzulegen.
In diesen Arbeitsberichten ist die aufgewendete Zeit,
sowie das aufgewendete Material aufzuführen.
Regiearbeiten, welche nicht genehmigt sind, werden in
keinem Fall anerkannt.

Das hierzu aufgewendete Material wird in der
Endabrechnung erfasst und getrennt verrechnet.
Materialien, welche im Leistungsverzeichnis nicht
enthalten sind, müssen als Nachtragsangebot sofort
gemeldet und von der Bauleitung genehmigt
werden.

V e r r e c h n u n g s s ä t z e  f ü r  L ö h n e

Die Verrechnungssätze für die nachstehenden Lohn- und
Berufsgruppen sind unaufgegliedert anzubieten.
In ihnen sind enthalten:
- Lohn- und Gehaltskosten,
- Lohn- und Gehaltsnebenkosten,
- Sozialkosten enschließlich Sozialkassenbeiträge,
- Gemeinkostenanteile,
- Gewinn.

Beschäftigt der Bieter bei einer der nachstehenden
Lohn-/Berufsgruppen keine Arbeitskräfte, hat er
stattdessen den
Einsatz möglichst
gleichwertiger oder höher qualifizierter Arbeitskräfte
anzubieten.

**06.1 Vorarbeiter**
Vorarbeiterstunde einschliesslich aller Zuschläge für
Überstunden, Auslösung, Fahrt- und Wegekosten etc.,
auf besondere Anweisung der Bauleitung.
Menge: 20,000 h

**06.2 Facharbeiter**
wie vor, jedoch Facharbeiter
Menge: 50,000 h

**06.3 Helfer**
wie vor, jedoch Helfer
Menge: 30,000 h

**06.4 An- und Abfahrt für Regieleistungen**
Pauschale für eine zusätzliche An- und Abfahrt
für angeordnete Stundenlohnarbeiten außerhalb der
Hauptmontagezeit auf außerordentliche
Anweisung des Auftraggebers.
Menge: 5,000 St

USt %: 19,00
